# keine Angabe!
Leistungsbeschreibung (GAEB 90, DA81)
Auftraggeber: gbb

## Zusätzlicher Text
LEISTUNGSVERZEICHNISANHANG
  ZUM HAUPT-LV HOCHBAU

-----------------------------------------------------
-------

Art der Anlage:  LÜFTUNG / KLIMA
  IM BEREICH DES WERKSTATT-
  UND BETRIEBSGEBÄUDES

Bauherr  :  LRA Erding
  Fachbereich 13 - Abfallwirtschaft
  Alois-Schießl-Platz 2
  85435 Erding

Architekt  :  bharchitektengesellschaft
mbH
  Zielstattstraße 11
  81379 München

Telefon/Fax  :  089/458590-0 / 089/458590-60
Mail:  team@bharchitekten.de

Fachplaner HLS  :  I V M Gebäudetechnik
GmbH&Co.KG
  Heinrich-Vogl-Strasse 31
  85560 Ebersberg

Telefon/Fax  :  08092/863373-0 /
08092/863373-9
Mail:  info@ivmebe.de

Bauobjekt  :  Modernisierung des
bestehenden
  Wertstoffhofs / Umladestation in
Isen

Ausführungszeitraum:  siehe
Haupt-Leistungsverzeichnis Hochbau

Angebotsabgabe bis:  siehe
Haupt-Leistungsverzeichnis Hochbau

an:  siehe
Haupt-Leistungsverzeichnis Hochbau

Angebotssumme ungeprüft: EURO ............ einschl.
MWST

Angebotssumme  geprüft: EURO ............ einschl.
MWST

................................, den
.....................

.....................................................
.......
  Der Unternehmer

## Zusätzlicher Text
ALLGEMEINE UND BESONDERE VERTRAGSBEDINGUNGEN
-----------------------------------------------------
------------------------

siehe Haupt-Leistungsverzeichnis Aussenanlagen

## WSHIsen_LK01
Datum: 24.03.26

### 01 LÜFTUNG

*Hinweis*
I. TECHNISCHE VORBEMERKUNGEN L Ü F T U N G

1. AUSFÜHRUNG
  Bei Ausführung der Lüftungsanlage müssen alle zur
  Zeit der Ausführung gültigen, einschlägigen
DIN-Vor-
  schriften und sonstige Vorschriften  und
Empfehlungen
  beachtet werden. Insbesondere sind zu beachten:

  DIN 1946 Teil 1 Raumlufttechnik; Terminologie und
  graphische Symbole (VDI-Lüftungsregeln)
  DIN 1946 Teil 2 Raumlufttechnik;
Gesundheitstechnische
  Anforderungen (VDI-Lüftungsregeln)
  DIN 1946 Teil 4 Raumlufttechnik;
Raumlufttechnische
  Anlagen in Krankenhäusern
  VDI-Lüftungsregeln)  DIN 18017 Teil 3  Lüftung
  von Bädern und Toilettenräumen ohne
  Außenfenster mit Ventilatoren DIN 2051
  Raumlufttechnik in Laboratorien
  DIN 4109-10 (E) Schallschutz im Hochbau, Abschnitt
  Haustechnische Anlagen.
  Es wird ein maximaler Installations-Schallpegel
  Lin von max. 27 db (A) vereinbart.
  VDI 2052 Raumlufttechnische Anlage für Küchen
  VDI 2053 Blatt 1 (z.Z. Entwurf) Raumlufttechnische
  Anlagen für Garagen und  Tunnel; Garagen
  VDI 2071 Blatt 1 Wärmerückgewinnung in
Raumlufttechn.
  Anlagen; Begriffe und technische Beschreibung
  VDI 2078 Berechnung der Kühllast klimatisierter
Räume
  (VDI-Kühllastregeln)
  VDI 2081 Geräuscherzeugung und Lärmminderung in
Raumlufttechnischen Anlagen
  VDI 2082 Raumlufttechnik für Geschäftshäuser und
Verkaufsstätten
  VDI 2083 Blatt 1  Reinraumtechnik; Grundlagen,
Definitionen und Festlegung der Reinheitsklassen
  VDI 2083 Blatt 2 Reinraumtechnik; Bau, Betrieb und
  Wartung
  VDI 2085 Lüftung von großen Schutzräumen
  VDI 2087 Luftkanäle; Bemessungsgrundlagen,
Schalldämmung, Temperaturabfall und Wärmeverluste
  VDI 3803 Raumlufttechnische Anlagen; Bauliche und
  technische Anforderungen.

2. EIGENVERANTWORTUNG
  Der Unternehmer übernimmt mit dem Auftrag das
  erstellte Projekt auf eigene Verantwortung und
eigene
  Gefahr. Die Schlitz- und Durchbruchspläne sind
  normalerweise schon, in Abweichung von der VOB,
TeilC,
  DIN 18380,vom Planungsbüro angefertigt. Der Unternehmer hat die Schlitzpläne umgehend zu prüfen und
  evtl. nötige Änderungen an der Baustelle anzugeben.

  Die Zusammenarbeit und Koordinierung der
Montagepläne
  mit den am Bau tätigen Elektro-, Heizungs-,
Lüftungs-,
  Isolierungs- und anderen Firmen, von denen der
Arbeitsablauf abhängig ist, ist im gegenseitigen
Einvernehmen
  sicherzustellen. Bei Unklarheiten ist mit der
Bauleitung Rücksprache zu nehmen. Bei Nichtbeachtung kann
  die Bauleitung störende Leitungen entfernen bzw.
umlegen lassen.

3. MUSTER
  Von Anlagenteilen, die einer technischen Neuerung
  unterworfen sind oder die aus technischen oder
architektonischen Gründen einer vorherigen Musterung
bedürfen, sind der Bauleitung kostenlos und
unverbindlich
  Muster zur Verfügung zu stellen; Verletzungen von
  Patentrechten bzw. Musterschutzvorschriften und
daraus
  resultierende Ersatzansprüche bleiben im Verantwortungsbereich des Unternehmers.

4. LUFTLEITUNGEN MIT ZUBEHÖR
  Alle Verbindungen von Luftleitungen müssen entspr.
  den Betriebsbedingungen luftdicht und stabil sein.
  Luftleitungen müssen, soweit erforderlich, mit verschließbaren Meßöffnungen versehen sein.
  Luftdurchlässe müssen ohne Beschädigung des
Bauwerks
  ausbaubar sein.
  Die Lage von Einbauteilen in Luftleitungen, die für
  Inspektion und Wartungsarbeiten zugänglich sein
  müssen, muß erkennbar sein, erforderlichenfalls
durch
  Schilder.

5. GERÄUSCHDÄMMUNG
  Wenn Schallschutzmaßnahmen an der Anlage
auszuführen
  sind, müssen sie den Anforderungen VDI 2081
entsprechen.
  Bei Durchführung aller Arbeiten ist besonders auf
die
  Geräuschdämmung zu achten. Es sind alle nötigen
Maßnahmen zu ergreifen.

  Sämtliche Leitungen sind im Bereich der Decken- und
  Wanddurchbrüche durch geeignete und mit der Bauleitung abzusprechende Isolierungen zu verkleiden.
  Leitungen und Apparate dürfen an keiner Stelle mit
  dem Mauerwerk bzw. sonstigen Bauteilen in Berührung
  kommen.  Alle Luftleitungen sind unter Putz entspr.
  zu isolieren.

  Alle Befestigungen müssen eine starkwandige, alterungsbeständige Gummieinlage aufweisen
  oder mit gleichwertigen Baustoffen umgeben sein.

6. BRECHARBEITEN
  Brecharbeiten auf der Baustelle dürfen nur mit
Genehmigung der Bauleitung, besonders im Hinblick auf
die
  Statik, vorgenommen werden.

  Die Mauerschlitze für die unter Putz verlegte
  Leitungen sind normalerweise vom Unternehmer
  auszuführen. Sind sind mittels einer
  Mauerfräsmaschine mit Tiefenanschlag auszuführen.

  Der anfallende Schutt ist zu entfernen. Die
Erstellung
  von allen anfallenden Mauerdurchbrüchen und
kleineren
  Nachbrecharbeiten ist mit den Einheitspreisen
abgegolten.

  Die Befestigung aller Rohrschellen, Halterungen,
Festpunkte usw. hat der Unternehmer durchzuführen. Es
sind
  nur einwandfreie Befestigungsmaterialien zu wählen.
  Die anfallenden Kosten sind in die Einheitspreise
einzurechnen.

7. DÄMMUNG UND BRANDSCHUTZ
  Teile der Raumlufttechnischen Anlage, die eine
Ummantelung erhalten sollen, sind so einzubauen, daß
diese
  ordnungsgemäß ausgeführt werden kann.
  Alle nötigen Wärmeschutzisolierungen sind nach der
  geltenden Wärmeschutzverordnung, nach DIN 18421
bzw.
  nach der VDI-Richtlinie 2055 auszuführen. Die
  Isolierung hat in der ausgeschriebenen Art und
Stärke
  zu erfolgen. Änderungen bedürfen eines genehmigten
  Alternativ- bzw. Nachtragsangebotes.

  Alle Leitungen sind einzeln zu isolieren. Die
Kanalumhüllungen sind zu überlappen, Stöße sind dicht
anzuschließen, damit keine Kältebrücken entstehen
können.
  Bei Maueranschlüssen und den Isolierenden sind
geeignete Endmanschetten anzubringen.

  Alle isolierten Leitungen sind durch Anbringen von
  Farbringen und Bezeichnungen nach DIN 2404
kenntlich zu machen.

  Die Wärmedämmungsarbeiten können gesondert
ausgeschrieben und vergeben werden. Die ausführende Firma kann
  die Arbeiten auch an eine Fachfirma weitervergeben,
  wenn sie selbst keine geeigneten Fachkräfte
besitzt.

8. ANZEIGE, ERLAUBNIS, GENEHMIGUNG UND PRÜFUNG
  Die für die behördlich vorgeschriebenen Anzeigen
oder
  Anträge notwendigen zeichnerischen und sonstigen
Unterlagen sowie Bescheinigungen sind entsprechend der
für
  die Anzeige-, Erlaubnis- bzw. Genehmigungspflicht
vorgeschriebenen Anzahl vom Auftragnehmer der Auftraggeber zur Verfügung zu stellen. Dies gilt nicht,
wenn
  die Prüfvorschriften für Anlagenteile eine
dauerhafte
  Kennzeichnung statt einer Bescheinigung zulassen.

9. EINSTELLUNG DER ANLAGE / ABNAHME
  Der Auftragnehmer hat die Anlagenteile so
einzustellen,
  daß die geforderten Funktionen und Leistungen
erbracht
  und die gesetzlichen Bestimmungen erfüllt werden.
  Der Abgleich der Luftvolumenströme ist den
festgelegten Werten entsprechend vorzunehmen.

  Vor der Abnahme der Anlage ist der Bauherr bzw. das
  Bedienungspersonal mit allen technische Details der
  Anlage bekannt zu machen und in die Bedienung und
  Wartung einzuweisen.

10.BEDIENUNGSANWEISUNG
  Bei der Übergabe sind alle nötigen
Bedienungsanweisungen von Vorlieferanten, sowie eine genaue
Bedienungsanleitungen mit Schaltschema und Schemaplan dem
  Betreiber zu übergeben.

  Grundsätzlich wird nur einwandfreie, handwerklich
  saubere Arbeit abgenommen. Alle Anlagenteile, die
  nicht vertrags- oder plangemäß, sowie unsachgemäß
  ausgeführt sind, müssen unverzüglich entfernt und
  ersetzt werden. Nach Ablauf einer angemessenen oder
  festgesetzten Frist ist die Bauleitung berechtigt,
die
  Änderungen durch Dritte auf Kosten des AN ausführen
  zu lassen.

11.ANMELDUNGEN
  Alle erforderlichen Anmeldungen, Prüfungs- und Ab-
  nahmeersucher, hat der AN selbst und rechtzeitig
bei
  den zuständigen Stellen unter gleichzeitiger
Benachrichtigung der Bauleitung vorzunehmen. Evtl.
anfallende Gebühren hierfür (Anmeldung-, Abnahme- und
Prüfgebühren) hat der AG zu tragen. Behördliche
Genehmigungen müssen unverzüglich dem Bauherrn ausgehändigt
  werden.

12.GEWÄHRLEISTUNG
  Über die normale Gewährleistungsfrist hinausgehend
  garantiert der AN technischer Anlagen während der
  Dauer des 1. Jahres nach Abnahme eine einwandfreie
  Funktion seiner Anlage. Während dieser Zeit hat er
  sämtliche Störungen zu beseitigen und alle
  Reparaturen einschl. Lieferung von Ersatzteilen
durchzuführen.

13.MATERIALLAGERUNG
  Sämtliche Materialien müssen sofort nach
Anlieferung
  im Bauinnern gelagert werden. Lagern im Freien ist
  nicht erlaubt.

14.UNTERLAGEN ZUR ABNAHME
  Nach VOB Teil C müssen spätestens bei der Abnahme
  folgende Unterlagen mitgeliefert werden:
  - Anlagenschema
  - Elektrischer Übersichtsschaltplan nach DIN 40719
  Teil 1 "Schaltungsunterlagen; Begriffe,
Einteilung"
  - Anschlußplan nach DIN 40719 Teil 9
"Schaltungsunterlagen; Ausführung von Anschlußplänen"
  - Zusammenstellung der wichtigsten techn. Daten,
  - alle für einen sicheren und wirtschaftlichen
Betrieb
  erforderlichen Betriebs- und Wartungsanleitungen,
  - Kopien vorbeschriebener Prüfbescheinigungen und
  Werksatteste
  - Protokolle über die Dichtheitsprüfung
  - Protokolle über die Rohrleitungsspülung
  - Protokolle über die Einweisung des Wartungs- und
  Bedienungspersonals.

  Die Unterlagen sind in 3-facher Ausfertigung
schwarz/
  weiß, Zeichnungen nach Wahl des AG statt dessen
auch
  1-fach pausfähig, dem AG auszuhändigen.
  Diese Leistungen sind Nebenleistungen im Sinne der
  VOB Teil C.

15 BEDIENUNGS- UND WARTUNGSANWEISUNG
  Die Bedienungs- und Wartungsanweisung ist in
  dreifacher Ausfertigung zu liefern. Der
Wartungsumfang
  ist in einer Inspektionstabelle aufzulisten. Die
  Bedienungs- und Wartungsanweisung soll Aussagen
  entsprechend folgender Gliederung machen:

  Anlagenbeschreibung
  Anlagencharakterisierung mit Ortsbestimmung
  Garantiewerte
  Betriebsdaten
  Installationsdaten
  anlagenspezifische Merkmale

  Bedienungsanweisung
  Funktion und Lage der Bedienungsreihenfolge in
  Abhängigkeit der Betriebsweise, Anzeige-, Steuer-,
  Schalt-, Schutz- und Regelgeräte
  Sicherheitseinrichtung
  Betriebsunterbrechung
  wirtschaftlichste Betriebsart

  Wartungsanweisung
  Erläuterung der Störmeldung
  Fehlersuchtabelle
  Schmier- und Dichtungsarbeiten
  Spezialwerkzeuge
  Eigenschaften von Betriebsmitteln
  behördliche Kontrollen und Prüfungen
  Art-und Zeitfolge der Überwachung
(Inspektionstabelle)

  Ersatzteilaufstellung
  Reserveeinrichtungen
  Verschleißteile
  Ersatzteilliste mit Angaben von:
  Hersteller (Hauptwerk),
  Auslieferungslager und Kundenstützpunkt mit
  Anschrift und Tel.-Nummer, Typ- bzw.
  Fabrikations-Nr., Größe, Leistung und
  Bestelldaten.

16.ELEKTROARBEITEN
  FÜR DIE ELEKTROVERDRAHTUNG GILT:
  DIE AM BAU BETEILIGTE ELEKTROINSTALLATIONSFIRMA
  VERLEGT SÄMTLICHE AM BAU BEFINDLICHEN
  ELEKTROLEITUNGEN BIS ZU DEN GERÄTEN UND FÜHRT
  SIE DORT EIN.
  DAZU SIND DEM ELEKTRIKER RECHTZEITIG EXAKTE MAß-
  UND MENGENANGABEN SOWIE SCHALTBILDER BZW.
  VERDRAHTUNGSPLÄNE ZUR VERFÜGUNG ZU STELLEN. DAS
  ANKLEMMEN DER VOM AN GELIEFERTEN TEILE UND DIE
  INBETRIEBNAHME ERFOLGT DURCH DEN AN SELBST. DAS
  ANKLEMMEN HAT DURCH EINEN ELEKTROMEISTER, BZW.
  DESSEN BEAUFTRAGTEN ZU ERFOLGEN. DIE KOSTEN SIND IN
  DIE EINHEITSPREISE MIT EINZUKALKULIEREN.

17.ALLGEMEIN
  SÄMTLICHE PREISE VERSTEHEN SICH KOMPLETT LIEFERN,
  MONTIEREN UND IN BETRIEB SETZEN DES JEWEILIGEN
  BESCHRIEBENEN GEGENSTANDES, ODER LEISTUNG.

.....................................................
....
.....................................................
.......
Ort, Datum  Stempel, Unterschrift

*Hinweis*
II. GEBÄUDEBESCHREIBUNG

Bei der Baumaßnahme handelt es sich um den Neubau
eines Betriebsgebäudes für den Wertstoffhof Isen. Das
Gebäude ist voll unterkellert und enthält ein
Erdgeschoß und ein Obergeschoß.
Die erdreichberührten Umfassungswände im Keller sowie
die Decken sind aus Stahlbeton gefertigt. Die
Außenwände ab EG sind je nach Statiker-Anfordernissen
aus Stahlbeton oder Ziegelmauerwerk erstellt. Die
Innenwände werdenaus Ziegel oder in Trockenbau-
Konstruktionen errichtet. Die Geschoßdecken sind aus
Stahlbeton mit daraufliegender Wärme- und
Trittschalldämmung mit Heizestrich ausgestattet. Das
Dach ist mit einem zimmermannsmäßigen Dachstuhl
ausgestattet.

*Hinweis*
III. AUFGABENSTELLUNG

Für das gesamte Betriebsgebäude wird eine zentrale
Lüftungsanlage mit Wärmerückgewinnung eingebaut.

Zur regelungstechnischen Verbesserung wird die
Lüftungsanlage mit Feuchtefühler und CO-Fühler
ausgestattet.

*Hinweis*
IV. SPEZIFISCHE TECHNISCHE VORBEMERKUNGEN

Das zentrale Lüftungsgerät wird im EG an der Wand
montiert. Die Anschlüsse für Außenluftansaugung und
Fortluft erfolgen ebenfalls direkt über die Außenwand
im EG.
Die Verteilung der Zuluft und Abluft in die einzelnen
Geschosse erfolgt über runde Wickelfalzkanäle.

Beim Durchdringen der Geschoßdecken (Brandschutz)
müssen Brandschutzklappen eingebaut werden.

Desweiteren werden zur Geräuschminimierung bei der
Zu- und Abluftführung in die einzelnen Räume jeweils
Schalldämpfer eingebaut.

Die Lufteinströmung der Zuluft bzw. Luftabsaugung der
Abluft in die einzelnen Räume erfolgt über
Tellerventile. An den Tellerventilen kann jeweils
nochmals genau die berechnete Zu- und Abluftmenge
eingestellt bzw. abgedrosselt werden.

Es dürfen nur solche Teile eingebaut werden, für die
langfristig eine Ersatzteilbeschaffung möglich ist.

#### 01.01 LÜFTUNGSGERÄTE UND ZUBEHÖR

*Hinweis*
VALLOX-Zentrallüftungsgerät Professional Line
Große Luftleistung, hohe Effizienz und hochwertige
Geräteausstattung - die bewährten Lüftungsgeräte von
Vallox mit Luftleistungen bis 930 m3/h (Decken-,
Wand- und Standgeräte verfügbar). Simple Control mit
Vallox Gerätebauserie SC: Einfach und sichere
Steuerung über manuellen 4-Stufen-Schalter MyVallox
Control mit Vallox
Gerätebauserie MV: Vielfältige
Steuerungsmöglichkeiten "Smart Home" Sie finden das
Lüftungsgerät, das genau auf Ihre Bedürfnisse
zugeschnitten ist und über vielfältige
Steuerungsmöglichkeiten verfügt.
Alle Geräte bestehen aus einem doppelwandigen
Gehäuse, sind innen und außen pulverbeschichtet und
mit Bypassklappe, Frostschutzschaltung sowie
Reparaturschalter ausgestattet. Sie sind IP X4
geschützt und jeweils in einer rechten und linken
Version erhältlich. Es stehen Geräte mit
hocheffizienten Kreuz-/Gegenstrom-Wärmetauschern und
EC-Ventilatoren zur Verfügung. Optionale CO2- und
Feuchte-Sensoren sorgen für eine bedarfsgerechte
Frischluftzufuhr.

Vallox GmbH
Von-Eichendorff-Straße 59 a
DE - 86911 Dießen
Telefon +49 8807 9466-0
Fax +49 8807 9466-99
Mail info@vallox.de
Website https://vallox.de/

oder gleichwertig

gewählt

Fabrikat: ....................................

Typ: ...........................................

**01.01.0020 Vallox ValloPlus 850 MV**
Vallox ValloPlus 850 MV Außenluftansaugung r/l
Das ValloPlus 850 MV ist ein hocheffizientes Zu- und
Abluftgerät mit Wärmerückgewinnung für eine
Luftleistung bis 929 m3/h. Es wird als Standgerät
verwendet. Das
Gerät besteht aus einem Doppelmantelgehäuse aus
verzinktem Stahlblech und ist sowohl innen als auch
außen mit einer hygienischen Pulverbeschichtung
(Signalweiß RAL
9003) versehen. Es verfügt über eine innen liegende
Wärme- und Schalldämmung sowie zwei großflächige
Wärmetauscher. Druckmessstutzen am Gerät
gewährleisten
eine zeitsparende Einregulierung der Anlage. Zwei
mitgelieferte Silent-Klick-Siphons dienen der Montage
des Kondensatanschlusses (12 mm) an die bauseitige
Abflussleitung. Das Gerät ist serienmäßig mit einer
Webschnittstelle ausgestattet, die verschiedene Arten
der Steuerung und Regelung ermöglicht, beispielsweise
die Bedienung via mobiler Endgeräte. Der serienmäßig
eingebaute CO2- und Feuchtesensor sorgt für eine
bedarfsgeführte Regelung.
MyVallox Control
Durch das serienmäßige Web-Interface kann das
ValloPlus 850 MV durch eine einfache LAN-Einbindung
schnell in das Home-Netzwerk integriert und
komfortabel über PC/Tablet oder Smartphone bedient
werden. Weiter besteht die Möglichkeit der manuellen
Bedienung durch diverse Bedienelemente. Die
serienmäßige bedarfsgeführte CO2- und Feuchteregelung
kann durch den weitere CO2- und Feuchte-Sensoren
erweitert werden. Eine Einbindung in die
Gebäudeleittechnik KNX kann durch die ent
sprechende Bus-Einheit erfolgen. Es besteht die
Möglichkeit, das Gerät via Modbus durch eine
Gebäudeleittechnik zu steuern.
Stufenlose Bypassklappensteuerung
Durch die frei wählbare Zulufttemperatur wird die
Wärmerückgewinnung je nach Temperaturprofil umgangen
und der Wärmetauscher abgedeckt.
Frostschutzfunktion
Durch intermittierenden Ventilator. Bei
Unterschreiten der einstellbaren Fortlufttemperatur
schaltet der Zuluftventilator ab und wird nach
Überschreiten des einstellbaren
Hysteresewertes wieder eingeschaltet, der
Wärmetauscher vereist nicht. Beim Einsatz der Neuen
Frostschutz-Strategie (NFS) durch das
Frostschutzregister wird diese Funktion ausgeschaltet
und damit ein energiesparender und bedarfsgeführter
Frostschutz gewährleistet.
Sicherer und zuverlässiger Betrieb
Leicht zugänglicher Wartungsschalter und geschlossene
elektrische Verbindung. Das Gerät wird mit
Schukostecker ausgeliefert. Der elektrische Anschluss
von Bedien- und Steuerelementen sowie externer
Sensoren erfolgt bauseits über einen
Elektroschaltkasten am Gerät.
Technische Daten
max. Luftleistung bei 100 Pa 929 m3/h
Temperaturänderungsgrad 85 %
Nennleistung max. ohne Elektroheizregister 314 W
Stromaufn. max. Gerät/ m. Elektroheizregister
2,5/14,5 A
Betriebsspannung 230 V / 50 Hz
Schutzart IP 34
Gewicht 200 kg
Fort-/Außen-/Zu-/Abluftstutzen DN 4x250
Geräteisolierung 50 mm
Leistung
Einstellung 13/47/100 %
Volumenstrom 263/594/912 m3/h
El. Leist. 4 Ventilat. 25/119/314 W
Schallleistung bei der Einstellung 50%
Frequenz 63/125/250/500/1000/2000/4000/Gesamt Hz
Zuluft Lw, 46/51/55/56/58/42/23/62 dB(A)
Abluft Lw, 34/41/52/43/45/42/31/54 dB(A)
Schalldruckpegel im Raum, 1 m Abstand, 10 m2
Schallabsorption
Einstellung 30/40/50/60/100 %
Lp, 37/39/42/45/48 dB(A)
B/H/T: 1038/1241/773 mm
SEC Klasse A+
PHI zertifiziert

Anschlussvariante rechts / links nach Einbaulage vor
Ort
Artikelnr.: 2739 / Artikelnr.: 2740

liefern
Menge: 1,000 Stüc

**01.01.0030 MV C80 für MV Geräte**
MV C80 für MV Geräte
Das Komfortbedienelement MV C80 stellt einen
einfachen
und bequemen Zugriff zur MyVallox Control her. Über
eine benutzerfreundliche Menüführung kann eine
manuelle Steuerung oder eine bedarfsgeführte CO2- und
Feuchteregelung vorgenommen werden. Die
Lüftungsprofile, das Wochenprogramm, Sensordaten und
die temperaturabhängige Bypass-Steuerung sowie
weitere
Funktionen, können über das sensitive Graphikdisplay
abgelesen und verändert werden. Der
Inbetriebnahmeassistent ermöglicht eine zügige
Konfiguration der MV-Lüftungsanlage.
Kompatibel mit allen MV-Lüftungsgeräten. AP-Montage,
B/H/T 90/100/22 mm, weiß
Artikelnr.: 3100

liefern und montieren
Menge: 1,000 Stüc

**01.01.0040 EH 3000-R/L**
EH 3000-R/L für ValloPlus 850 MV AUL rechts / links
elektr. Heizregister 3000 W, einsetzbar als FSR
(Frostschutzregister für Winterbypass) und ENH
(Elektronachheizregister), Außenluftansaugung rechts
und links Artikelnr.: 2819

liefern und montieren
Menge: 1,000 Stüc

**01.01.0050 FP 29 für ValloPlus 850 MV**
FP 29 für ValloPlus 850 MV
Komplettes Filterpaket zur Gerätewartung (Inhalt: 2
Filter Außenluft ISO Coarse >75%/ePM1 >50%, 1 Filter
Abluft ISO Coarse >75%)
Artikelnr.: 2789

liefern und montieren
Menge: 1,000 Stüc

**01.01.0060 MV CO2-Sensor**
MV CO2-Sensor für MV Geräte
Raumsensor, zur Erfassung und Regelung der
C02-Konzentration im Raum,

AP-Montage, B/H/T 87/86/30 mm, weiß

liefern und montieren
Menge: 1,000 Stüc

**01.01.0070 Montage Lüftungsgerät und Zubehör**
Montage Lüftungsgerät und Zubehör
Lieferung und Transport bis zum geplanten Montageort
im
Erdgeschoss EAG Raum.
Montage im Raum bodenstehend oder an
Massivwand
Menge: 1,000 paus

**01.01.0080 Inbetriebnahme Lüftungsanlage**
Inbetriebnahme Lüftungsanlage
durch Hersteller / Werks-KD
und Übergabe der Anlage wie vor beschrieben
Inbetriebnahme durch den Servicetechniker des
Herstellers bzw. eines Sachkundigen.
Einregulierung oder Einstellung der Regelung
einschl. elektrischen Anklemmen durch den AN
Leistungsbeschreibung:
- Anfahrt
- Inbetriebnahme der Lüftung
- Einregulieren der Luftauslässe
- Luftmengenmessung bei Vollast
- Funktionsprüfung Abschaltung bei Auslösung RM
- Funktionsprüfung CO2 / Feuchte / Temperaturregelung
- Funktionsprüfung Handbedienebene /
Automatikfunktion
- Erstellung eines Inbetriebnahme- und
Übergabeprotokolls
- Einweisung des Kunden in die Bedienung der Anlage
- Hinweise zur Wartung
- Verbrauchsmaterial (Filterpakete) werden separat
berechnet
Menge: 1,000 paus

**01.01.0090 Nachregulieren der Lüftungsanlage**
Nachregulieren der Lüftungsanlage
durch Hersteller / Werks-KD
wie vor beschrieben für fertig gestellte Anlage
bis der gwünschte Betrieb sichergestellt ist.
Menge: 1,000 paus

#### 01.02 LUFTKANALSYSTEM

*Hinweis*
Kanalmontage
Für die Montage aller Lüftungskanäle gilt:
Lieferung und Einbau von zur kompletten Montage des
Lüftungskanales notwendigen Verbindungs- und
Befestigungselementen sowie zugehörigen Bauteile in
verzinkter Ausführung mit schwingungs- und
schalldämmender Einlage, z.B. Flansche,
Profilverbinder, Schrauben, Gewindestangen bis zu
einer Länge von 0,5 Meter je Befestigungspunkt,
Dübel, Steckverbinder ohne besondere Anforderungen,
Dichtungen und Versteifungen sind in die
Einheitspreise einzukalkulieren.
Dies sind Nebenleistungen nach VOB Teil C: Allgemeine
Technische Vertragsbedingungen für Bauleistungen
(ATV) Raumlufttechnische Anlagen.
Darüber hinausgehende notwendige besondere
Befestigungskonstruktionen wie z.B. Konsolen,
Stützgerüste sind besondere Leistungen und werden mit
der Position Profilstahl abgerechnet.

*Hinweis*
ALUFLEX Flexibles Alu-Rohr

aus zwei Lagen Aluminium gefalzt, einschl.
Bandschellen zum Befestigen, die Übergänge zum
Kanal/Wickelfalzrohr sind mit Schrauben oder Nieten
zu sichern und mit dauerhaft stark klebenden
Gewebeband luftdicht abzukleben. Grundlage für die
Abrechnung ist das gestauchte, nicht das gestreckte
Rohr. Komplett für die Rohrnennweiten von 80 bis
280mm

Liefern und montieren

**01.02.0030 Flexibles Alu-Rohr DN 80**
Flexibles Alu-Rohr DN 80
wie zuvor beschrieben
Liefern und montieren
Menge: 1,000 lfdm

**01.02.0040 Flexibles Alu-Rohr DN 100**
Flexibles Alu-Rohr DN 100
wie zuvor beschrieben
Liefern und montieren
Menge: 1,000 lfdm

*Hinweis*
WICKELFALZ Rundrohr verzinkt

In Durchmessern von DN 100 bis DN 600. Lüftungsrohre
aus verzinktem Stahlblech, als Spiralfalzrohr nach
DIN EN 12237 mit entsprechenden Wanddicken.
Rohrschnittstellen gratfrei. Die Verbindung der Rohre und
Form-stücke sind mittels Steckverbindungen, mit fest
montierter Doppellippendichtung, Dichtheitsklasse B,
aus alterungsbeständigem Gummi herzustellen und
zusätzlich durch Niete oder Schrauben zu sichern.

Einschl. Befestigungs-, Montage- und
Aufhängematerial, Verschnitt und Verbindungsmaterial
in verzinkter Ausführung mit schwingungs- und
schalldämmender Einlage. Regulier-, Reinigungs- und
Luftmessöffnungen sind mit einer luftdichten
Konstruktion zu schließen.

Formstücke wie Bögen, Abzweige, Sattelstücke,
Reduzierungen, Kreuzstücke, Reinigungsöffnungen
Hosenstücke werden separat abgerechnet.

Komplett liefern und montieren.

**01.02.0060 Wickelfalzrohr DN 100**
Wickelfalzrohr DN 100
wie zuvor beschrieben,
Nennweite:  100 mm

Liefern und montieren
Menge: 80,000 lfdm

**01.02.0070 Wickelfalzrohr DN 125**
Wickelfalzrohr DN 125
wie zuvor beschrieben,
Nennweite:  125 mm

Liefern und montieren
Menge: 45,000 lfdm

**01.02.0080 Wickelfalzrohr DN 160**
Wickelfalzrohr DN 160
wie zuvor beschrieben,
Nennweite:  160 mm

Liefern und montieren
Menge: 40,000 lfdm

**01.02.0090 Wickelfalzrohr DN 200**
Wickelfalzrohr DN 200
wie zuvor beschrieben,
Nennweite:  200 mm

Liefern und montieren
Menge: 16,000 lfdm

**01.02.0100 Wickelfalzrohr DN 250**
Wickelfalzrohr DN 250
wie zuvor beschrieben,
Nennweite:  250 mm

Liefern und montieren
Menge: 20,000 lfdm

*Hinweis*
WICKELFALZ Formstücke verzinkt

in Form von Bögen, Abzweige, Sattelstücke,
Reduzierungen, Kreuzstücke, Reinigungsöffnungen,
Hosenstücke usw.  in Durchmessern von DN 100 bis DN
600.
Lüftungsrohre aus verzinktem Stahlblech, aus
gepressten Halbschalen. Die Verbindung der Rohre und
Formstücke sind mittels Steckverbindungen, mit fest
montierter Doppellippendichtung, Dichtheitsklasse B,
aus alterungsbeständigem Gummi herzustellen und
zusätzlich durch Niete oder Schrauben zu sichern.

Einschl. Befestigungs-, Montage- und
Aufhängematerial, Verschnitt und Verbindungsmaterial
in verzinkter Ausführung mit schwingungs- und
schalldämmender Einlage.

Komplett liefern und montieren.

**01.02.0120 Wickelfalz-Rohrbogen 30° - 90°, DN 100**
Wickelfalz-Rohrbogen 30° bis 90°, DN 100
wie zuvor beschrieben,
Nennweite:  100 mm

Liefern und montieren
Menge: 42,000 Stüc

**01.02.0130 Wickelfalz-Rohrbogen 30° - 90°, DN 125**
Wickelfalz-Rohrbogen 30° bis 90°, DN 125
wie zuvor beschrieben,
Nennweite:  125 mm

Liefern und montieren
Menge: 20,000 Stüc

**01.02.0140 Wickelfalz-Rohrbogen 30° - 90°, DN 160**
Wickelfalz-Rohrbogen 30° bis 90°, DN 160
wie zuvor beschrieben,
Nennweite:  160 mm

Liefern und montieren
Menge: 20,000 Stüc

**01.02.0150 Wickelfalz-Rohrbogen 30° - 90°, DN 200**
Wickelfalz-Rohrbogen 30° bis 90°, DN 200
wie zuvor beschrieben,
Nennweite:  200 mm

Liefern und montieren
Menge: 10,000 Stüc

**01.02.0160 Wickelfalz-Rohrbogen 30° - 90°, DN 250**
Wickelfalz-Rohrbogen 30° bis 90°, DN 250
wie zuvor beschrieben,
Nennweite:  250 mm

Liefern und montieren
Menge: 12,000 Stüc

**01.02.0170 T-Stücke DN 100**
T-Stücke DN 100
wie zuvor beschrieben,
Durchgang DN 100, Abgang  DN 80-100,
Nennweite:  100 mm

Liefern und montieren
Menge: 12,000 Stüc

**01.02.0180 T-Stücke DN 125**
T-Stücke DN 125
wie zuvor beschrieben,
Durchgang DN 125, Abgang 80 - 125
Nennweite:  125 mm

Liefern und montieren
Menge: 8,000 Stüc

**01.02.0190 T-Stücke DN 160**
T-Stücke DN 160
wie zuvor beschrieben,
Durchgang DN 160, Abgang 80 - 160
Nennweite:  160 mm

Liefern und montieren
Menge: 8,000 Stüc

**01.02.0200 T-Stücke DN 200**
T-Stücke DN 200
wie zuvor beschrieben,
Durchgang DN 200, Abgang 80 - 200
Nennweite:  200 mm

Liefern und montieren
Menge: 4,000 Stüc

**01.02.0210 T-Stücke DN 250**
T-Stücke DN 250
wie zuvor beschrieben,
Durchgang DN 250, Abgang 80 - 250
Nennweite:  250 mm

Liefern und montieren
Menge: 4,000 Stüc

**01.02.0220 Reduzierungen DN 100**
Reduzierungen DN 100
wie zuvor beschrieben,
zum Reduzieren von runden
Lüftungsleitungen DN 100 auf DN 80
Nennweite:  100 mm

Liefern und montieren
Menge: 1,000 Stüc

**01.02.0230 Reduzierungen DN 125**
Reduzierungen DN 125
wie zuvor beschrieben,
zum Reduzieren von runden
Lüftungsleitungen DN 125  auf DN 80-100
Nennweite:  125 mm

Liefern und montieren
Menge: 4,000 Stüc

**01.02.0240 Reduzierungen DN 160**
Reduzierungen DN 160
wie zuvor beschrieben,
zum Reduzieren von runden
Lüftungsleitungen DN 160 auf DN 100 - 125
Nennweite:  160 mm

Liefern und montieren
Menge: 4,000 Stüc

**01.02.0250 Reduzierungen DN 200**
Reduzierungen DN 200
wie zuvor beschrieben,
zum Reduzieren von runden
Lüftungsleitungen DN 200  auf DN 100 - 180.
Nennweite:  200 mm

Liefern und montieren
Menge: 4,000 Stüc

**01.02.0260 Reduzierungen DN 250**
Reduzierungen DN 250
wie zuvor beschrieben,
zum Reduzieren von runden
Lüftungsleitungen DN 250 auf DN 100 - 224.
Nennweite:  250  mm

Liefern und montieren
Menge: 2,000 Stüc

**01.02.0270 Steckverbinder DN 100**
Steckverbinder DN 100
und Muffen zur
Formteilverbindung
Menge: 20,000 Stüc

**01.02.0280 Steckverbinder DN 125**
Steckverbinder DN 125
und Muffen zur
Formteilverbindung
Menge: 12,000 Stüc

**01.02.0290 Steckverbinder DN 160**
Steckverbinder DN 160
und Muffen zur
Formteilverbindung
Menge: 10,000 Stüc

**01.02.0300 Steckverbinder DN 200**
Steckverbinder DN 200
und Muffen zur
Formteilverbindung
Menge: 6,000 Stüc

**01.02.0310 Steckverbinder DN 250**
Steckverbinder DN 250
und Muffen zur
Formteilverbindung
Menge: 6,000 Stüc

**01.02.0320 Enddeckel DN 100**
Enddeckel DN 100
wie zuvor beschrieben, für Abschluss auf Rohre oder
Formstücke.
Nennweite:  100 mm

Liefern und montieren
Menge: 1,000 Stüc

**01.02.0330 Enddeckel DN 125**
Enddeckel DN 125
wie zuvor beschrieben, für Abschluss auf Rohre oder
Formstücke.
Nennweite:  125 mm

Liefern und montieren
Menge: 1,000 Stüc

**01.02.0340 Enddeckel DN 160**
Enddeckel DN 160
wie zuvor beschrieben, für Abschluss auf Rohre oder
Formstücke.
Nennweite:  160 mm

Liefern und montieren
Menge: 1,000 Stüc

**01.02.0350 Enddeckel DN 200**
Enddeckel DN 200
wie zuvor beschrieben, für Abschluss auf Rohre oder
Formstücke.
Nennweite:  200 mm

Liefern und montieren
Menge: 1,000 Stüc

**01.02.0360 Enddeckel DN 250**
Enddeckel DN 250
wie zuvor beschrieben, für Abschluss auf Rohre oder
Formstücke.
Nennweite: 250 mm

Liefern und montieren
Menge: 1,000 Stüc

**01.02.0370 Zuschlag auf Positionen 10 bis 360 ...... % Zuschlag auf Positionen 10 bis 360**
*** Zuschlagsposition
...... % Zuschlag auf Positionen 10 bis 360
für Verschnitt, Aufhängungen, Rahmen, Schrauben,
Dichtungen, Abdichtungsbänder,Falz, Metalldübel,
Gewindestangen, Schraubenmuttern und Kleinmaterial
sowie das herstellen und aufmessen von Passtücken
Einheit: paus

#### 01.03 ISOLIERUNG UND BRANDSCHUTZ LÜFTUNG

*Hinweis*
TROX Brandschutzklappe FKRS-EU RUND
STANDARDBESCHREIBUNG:
Brandschutzklappe entsprechend der europäischen
Produktnorm DIN EN 15650 in runder Bauform.
Brandschutztechnisch geprüft nach DIN EN 1366-2 (300
Pa und 500 Pa Unterdruck), mit CE-Kennzeichnung. Der
Brandschutzklappenhersteller führt mit seiner
Leistungserklärung (DoP) den Nachweis der jeweiligen
Einbaubedingungen wie z. B. in, an und entfernt von
Wänden bzw. Decken, mit den wesentlichen Merkmalen
wie Baugröße, Tragkonstruktion, Bauart und Einbauart
und den jeweiligen zugehörigen Leistungsklassen nach
Klassifizierungsnorm DIN EN 13501-3. Die
funktionsfertige Einheit enthält eine
Auslöseeinrichtung und ein austauschbares,
feuerbeständiges Klappenblatt, das
verwendungsabhängig mit Einbaulage 0 - 360 Grad
angeordnet werden kann. Verwendungsbedingt
klassifiziert von: EI 30 (ve, ho i ? o) S bis EI 120
(ve, ho i ? o) S.
Größenabmessungen: 100, 125, 150, 160, 180, 200, 224,
250, 280, 315 mm. Optimiertes luftdichtes Gehäuse,
bis Dichtheitsklasse C nach DIN EN 1751 mit geringer
Druckdifferenz und Schallleistungspegel.
Klappengehäuse aus verzinktem Stahlblech, optional
verzinktes Stahlblech mit Pulverbeschichtung RAL 7001
oder Edelstahl 1.4301. Klappenblatt aus
Spezial-Isolierstoff, optional mit Beschichtung.
Korrosionsschutz nach DIN EN 15650 in Verbindung mit
DIN EN 60068-2-52 nachgewiesen. Die hygienischen
Anforderungen gemäß VDI 6022-1, VDI 3803-1, DIN
1946-4, DIN EN 13779 sowie der Ö-Norm H 6020 und H
6021 und der SWKI werden erfüllt. Gehäuselänge 400 mm
zum direkten Anschluss an Luftleitungen aus nicht
brennbaren oder brennbaren Baustoffen. Thermische
oder thermoelektrische Auslösung für 72 °C oder 95 °C
(Warmluftheizungen) mit Schmelzlot oder
thermoelektrisch mit Federrücklaufantrieb,
Testschalter/Taster und Kontroll-LED. Die
Ausführungen mit bürstenlosen Federrücklaufantrieben
zum Öffnen und Schließen der Brandschutzklappe, auch
bei laufender Lüftungsanlage, unabhängig von der
Nenngröße, sind insbesondere zur Funktionsprüfung
oder dem täglichen Absperren von Leitungsabschnitten
geeignet. Nachrüstung von Federrücklaufantrieben ohne
Modifizierung des Gestänges von außen möglich.
MATERIALIEN UND OBERFLÄCHEN
GEHÄUSE:
-  Verzinktes Stahlblech
-  Verzinktes Stahlblech mit Pulverbeschichtung RAL
7001
-  Edelstahl 1.4301
KLAPPENBLATT:
-  Spezial-Isolierstoff
-  Spezial-Isolierstoff mit Imprägnierung
-  Klappenblatt austauschbar (ab NG 180 mm)
WEITERE BAUTEILE:
-  Klappenachse aus verzinktem Stahl oder Edelstahl
-  Gleitlager aus Kunststoff
-  Dichtungen aus Elastomere
VARIANTE:
Gehäuse:  Grundausführung
Klappenvariante:  ohne
Ausführungsvariante:  Auslösetemperatur 72°C
Land:  DE
Durchmesser:  100
Zubehör 1:  ohne
Zubehör 2:  ohne
Anbauteile:  Schmelzlot (Z00)
Grundausführung

Fabrikat der Planung: TROX GmbH
Serie: FKRS-EU/DE/100/Z00

oder gleichwertig

gewähltes

Fabrikat:..........................

Typ:................................

**01.03.0020 Brandschutzklappe Rund 100**
Brandschutzklappe Rund 100
wie vor beschrieben
Fabrikat: TROX
Typ:  FKRS-EU / DE/ 100 / Z00
Menge: 2,000 Stüc

**01.03.0030 Brandschutzklappe Rund 200**
Brandschutzklappe Rund 200
wie vor beschrieben
Fabrikat: TROX
Typ:  FKRS-EU / DE/ 200 / Z00
Menge: 2,000 Stüc

**01.03.0040 Einbau und Verpressen in Massivdecke**
Einbau und Verpressen in Massivdecke
gemäß den gültigen Einbauvorschriften.
Spaltbreite: bis 5 cm
Abrechnungseinheit in cm nach Wandstärke
einschl. Einrichten und montieren eventuell
notwendiger Schalungen, oder Hilfskonstruktionen
Menge: 100,000 cm

*Hinweis*
Ausführung Wärmeschutz nach GEG  Anlage 8 (zu den §§
69 und 70)
Anforderungen an die Wärmedämmung von Rohrleitungen
und Armaturen

1. Wärmedämmung von Wärmeverteilungs- und
Warmwasserleitungen sowie Armaturen

  a) Wärmeverteilungs- und Warmwasserleitungen sowie
Armaturen sind wie
  folgt zu dämmen:

  aa) Bei Leitungen und Armaturen mit einem
Innendurchmesser von bis zu 22 Millimetern
  beträgt die Mindestdicke der Dämmschicht, bezogen
auf eine Wärmeleitfähigkeit von
  0,035 Watt pro Meter und Kelvin, 20 Millimeter.

  bb) Bei Leitungen und Armaturen mit einem
Innendurchmesser von mehr als 22 Millimetern
  und bis zu 35 Millimetern beträgt die Mindestdicke
der Dämmschicht, bezogen auf eine
  Wärmeleitfähigkeit von 0,035 Watt pro Meter und
Kelvin, 30 Millimeter.

  cc) Bei Leitungen und Armaturen mit einem
Innendurchmesser von mehr als 35 Millimetern
  und bis zu 100 Millimetern ist die Mindestdicke der
Dämmschicht, bezogen auf eine
  Wärmeleitfähigkeit von 0,035 Watt pro Meter und
Kelvin, gleich dem Innendurchmesser.

  dd) Bei Leitungen und Armaturen mit einem
Innendurchmesser von mehr als 100
  Millimetern beträgt die Mindestdicke der
Dämmschicht, bezogen auf eine Wärmeleitfähigkeit
von 0,035 Watt pro Meter und Kelvin, 100 Millimeter.

  ee) Bei Leitungen und Armaturen nach den
Doppelbuchstaben aa bis dd, die sich in Wand-
  und Deckendurchbrüchen, im Kreuzungsbereich von
Leitungen, an
  Leitungsverbindungsstellen oder bei zentralen
Leitungsnetzverteilern befinden, beträgt die
  Mindestdicke der Dämmschicht, bezogen auf eine
Wärmeleitfähigkeit von 0,035 Watt pro
  Meter und Kelvin die Hälfte des jeweiligen Wertes
nach den Doppelbuchstaben aa bis dd.

  ff) Bei Wärmeverteilungsleitungen nach den
Doppelbuchstaben aa bis dd, die nach dem
  31. Januar 2002 in Bauteilen zwischen beheizten
Räumen verschiedener Nutzer verlegt
  werden, beträgt die Mindestdicke der Dämmschicht,
bezogen auf eine Wärmeleitfähigkeit
  von 0,035 Watt pro Meter und Kelvin, die Hälfte des
jeweiligen Wertes nach den
  Doppelbuchstaben aa bis dd.

  gg) Bei Leitungen und Armaturen nach
Doppelbuchstabe ff, die sich in einem
  Fußbodenaufbau befinden, beträgt die Mindestdicke
der Dämmschicht, bezogen auf eine
  Wärmeleitfähigkeit von 0,035 Watt pro Meter und
Kelvin, 6 Millimeter.

  hh) Soweit in den Fällen des § 69 Absatz 1
Wärmeverteilungs- und Warmwasserleitungen
  an Außenluft grenzen, beträgt die Mindestdicke der
Dämmschicht, bezogen auf eine
  Wärmeleitfähigkeit von 0,035 Watt pro Meter und
Kelvin, das Zweifache des jeweiligen
  Wertes nach den Doppelbuchstaben aa bis dd.

  b) In den Fällen des § 69 Absatz 1 ist Buchstabe a
nicht anzuwenden, soweit sich
  Wärmeverteilungsleitungen nach Buchstabe a
Doppelbuchstabe aa bis dd in beheizten
  Räumen oder in Bauteilen zwischen beheizten Räumen
eines Nutzers befinden und ihre
  Wärmeabgabe durch frei liegende
Absperreinrichtungen beeinflusst werden kann.

  c) In Fällen des § 69 Absatz 1 ist Buchstabe a
nicht anzuwenden auf Warmwasserleitungen  bis zu
einem Wasserinhalt von 3 Litern, die weder in den
Zirkulationskreislauf einbezogen
  noch mit elektrischer Begleitheizung ausgestattet
sind (Stichleitungen) und sich in beheizten
  Räumen befinden.

2. Wärmedämmung von Kälteverteilungs- und
Kaltwasserleitungen sowie Armaturen
in den Fällen des § 70

  Bei Kälteverteilungs- und Kaltwasserleitungen sowie
Armaturen von Raumlufttechnik- und
  Klimakältesystemen mit einem Innendurchmesser

  a) von bis zu 22 Millimetern beträgt die
Mindestdicke der Dämmschicht 9 Millimeter,
  bezogen auf eine Wärmeleitfähigkeit der Dämmschicht
von 0,035 Watt pro Meter und
  Kelvin,

  b) von mehr als 22 Millimetern beträgt die
Mindestdicke der Dämmschicht 19 Millimeter,
  bezogen auf eine Wärmeleitfähigkeit der Dämmschicht
von 0,035 Watt pro Meter und
  Kelvin. Die Wärmeleitfähigkeit der Kältedämmung ist
jeweils auf eine Mitteltemperatur von
  10 Grad Celsius zu beziehen.

Alle nachfolgend beschriebenen Teile verstehen sich
komplett liefern und montieren

*Hinweis*
MISSEL Isolierschlauch-Körperschalldämmung
Misselsystem-Abwasser® MSL, Schlauch geschlossen
Körperschalldämmung für Luftleitungen, reißfester und
gepolsterter geschlossener Schlauch;
geschlossenzelliger Polyethylenschaum,
Faser-Polsterlage aus fest miteinander vernadelten
Fasern, zusätzlich mit einer reißfesten
Gittergewebefolie verstärkt, Gittergewebe an den
Kreuzungspunkten verknotet. Luftschallpegelminderung
?LAF = ca.15 dB(A).
Beim Anbieten gleichwertiger, alternativer Produkte
sind folgende wesentliche Produktmerkmale zu beachten
und dem Auftraggeber schriftlich durch
Herstellernachweise zu dokumentieren:
robuste, reißfeste Oberfläche um Beschädigungen in
der Bauphase vorzubeugen, dies dient der Vermeidung
von Körperschallbrücken
Baustoffklasse nach DIN 4102-1 : B2
Baustoffklasse nach DIN EN 13501-1 : EL
Wasserdampf-Diffusionswiderstandszahl
nach ISO 1663 : m ³ 3000
Temperaturbeständigkeit (dauerhaft) : von -20°C bis
+90°C
Lieferlänge: 10 lfm
Dämmschichtdicke: 4 mm

Bezugsnachweis:
Kolektor Insulation GmbH
Max-Planck-Str. 23
70736 Fellbach/Stuttgart
Tel.:+49 (0)711/5308-0
Fax:+49 (0)711/5308-149
e-mail: insulation@kolektor.com
Internet: http://www.kolektor-insulation.com

oder gleichwertig

gewähltes

Fabrikat:..........................

Typ:................................

**01.03.0070 wie vor beschrieben für Lüftungsrohr DN 80**
wie vor beschrieben
für Lüftungsrohr DN 80
Isolierstärke 4 mm
Menge: 1,000 lfdm

**01.03.0080 wie vor beschrieben für Lüftungsrohr DN 100**
wie vor beschrieben
für Lüftungsrohr DN 100
Isolierstärke 4 mm
Menge: 1,000 lfdm

**01.03.0090 wie vor beschrieben für Lüftungsrohr DN 125**
wie vor beschrieben
für Lüftungsrohr DN 125
Isolierstärke 4 mm
Menge: 1,000 lfdm

**01.03.0100 wie vor beschrieben für Lüftungsrohr DN 160**
wie vor beschrieben
für Lüftungsrohr DN 160
Isolierstärke 4 mm
Menge: 1,000 lfdm

**01.03.0110 wie vor beschrieben für Lüftungsrohr DN 200**
wie vor beschrieben
für Lüftungsrohr DN 200
Isolierstärke 4 mm
Menge: 6,000 lfdm

*Hinweis*
ROCKWOOL Wärmedämmung von runden Lüftungsleitungen
Dämmung zur Vermeidung von Wärmeverlusten Ausführung
Dämmarbeiten nach DIN 4140
Fabrikat: ROCKWOOL / Produkt: Rockwool Klimarock
Baustoffklasse: A1 nach DIN 13501-1 / Schmelzpunkt: >
1000 °C nach DIN 4102-17
Wärmeleitfähigkeit: ?10°C = 0,038 W/(m·K) nach DIN EN
12667 (nach Rohrverfahren)
Diffusionsäquivalente Luftschichtdicke Sd > 200 m
nach DIN EN 12086
Oberfläche: gitternetzverstärkte Aluminiumfolie
Einbau: Dämmmatten Rockwool Klimarock auf den
vorhandenen Leitungsumfang zuschneiden und gemäß DIN
4140 mit verzinktem Bindedraht, mindestens 6
Windungen pro Meter Leitungslänge, befestigen. Alle
Dämmstofffugen mit 100 mm breitem, selbstklebendem
ROCKWOOL Alufix Klebeband dicht verkleben.

oder gleichwertig

gewähltes

Fabrikat:..........................

Typ:................................

**01.03.0130 wie vor beschrieben für Lüftungsrohr DN 100**
wie vor beschrieben
für Lüftungsrohr DN 100
Isolierstärke 30 mm
Menge: 1,000 lfdm

**01.03.0140 wie vor beschrieben für Lüftungsrohr DN 125**
wie vor beschrieben
für Lüftungsrohr DN 125
Isolierstärke 30 mm
Menge: 1,000 lfdm

**01.03.0150 wie vor beschrieben für Lüftungsrohr DN 160**
wie vor beschrieben
für Lüftungsrohr DN 160
Isolierstärke 30 mm
Menge: 1,000 lfdm

**01.03.0160 wie vor beschrieben für Lüftungsrohr DN 200**
wie vor beschrieben
für Lüftungsrohr DN 200
Isolierstärke 30 mm
Menge: 1,000 lfdm

**01.03.0170 wie vor beschrieben für Lüftungsrohr DN 250**
wie vor beschrieben
für Lüftungsrohr DN 250
Isolierstärke 30 mm
Menge: 1,000 lfdm

*Hinweis*
Formstückisolierung von runden Lüftungsleitungen
ROCKWOOL / Produkt: Rockwool Klimarock 30mm
als Zulage für Dämmssystem. Qualität und Ausführung
der Formstückisolierung wie vor beschrieben.
Mischkallkulation
für Bögen, T-Stücke, Reduzierungen, Etagen, etc.
oder gleichwertig

gewählt

Fabrikat: ....................................

Typ: ...........................................

**01.03.0190 wie vor beschrieben für Lüftungsrohr DN 100**
wie vor beschrieben
für Lüftungsrohr DN 100
Isolierstärke 30 mm
Menge: 1,000 Stüc

**01.03.0200 wie vor beschrieben für Lüftungsrohr DN 125**
wie vor beschrieben
für Lüftungsrohr DN 125
Isolierstärke 30 mm
Menge: 1,000 Stüc

**01.03.0210 wie vor beschrieben für Lüftungsrohr DN 160**
wie vor beschrieben
für Lüftungsrohr DN 160
Isolierstärke 30 mm
Menge: 1,000 Stüc

**01.03.0220 wie vor beschrieben für Lüftungsrohr DN 200**
wie vor beschrieben
für Lüftungsrohr DN 200
Isolierstärke 30 mm
Menge: 1,000 Stüc

**01.03.0230 wie vor beschrieben für Lüftungsrohr DN 250**
wie vor beschrieben
für Lüftungsrohr DN 250
Isolierstärke 30 mm
Menge: 1,000 Stüc

*Hinweis*
ARMAFLEX Schwitzwasserisolierung von runden
Lüftungsleitungen
AF/ArmaFlex Evo - Luftkanäle rund - DSD <= 32 mm
Technische Vorbemerkung zur Kältedämmung an
Rohrleitungen und verfahrenstechnischen Anlagen mit
AF/ArmaFlex Evo zur Tauwasserverhinderung &
Energieeinsparung - Dämmung von Luftkanälen rund
Kältedämmung mit MICROBAN® antibakteriellen
Zusatzstoffen an eckigen Luftkanälen mit flexiblem,
geschlossenzelligem Schaumstoff auf Basis eines
patentierten synthetischen Kautschuks mit
verbesserten feuerhemmenden Eigenschaften, geringer
Rauchentwicklung, ohne bromierte Flammschutzmittel
und ohne PVC und Antimon.
Farbe: Schwarz
Format der Platten: 1,0 m breit, auf Rollen
Fabrikat: AF/ArmaFlex Evo
Wärmeleitfähigkeit bei 0°C Mitteltemperatur (DIN EN
12667): ? 0 °C = 0,036 W/(m·K)
Wasserdampf-Diffusionswiderstand (EN 13469): µ =
7.000
Baustoffklasse: schwerentflammbar, B-s2,d0
Anwendungsbereich:
obere Anwendungsgrenztemperatur: bis +85° C
untere Anwendungsgrenztemperatur: -50°C
Verarbeitung
Alle Nähte sind mit dem ArmaFlex 525 Kleber
fachgerecht zu verschließen. Bei einem Durchmesser
von 600 mm sind die Plattenzuschnitte vollflächig
aufzukleben. Weitere Verarbeitungsrichtlinien sind
der ArmaFlex Montageanleitung zu entnehmen.
Kältedämmung an Rohrleitungen und
verfahrenstechnischen Anlagen mit AF/ArmaFlex Evo zur
Tauwasserverhinderung & Energieeinsparung - Dämmung
von Luftkanälen rund

Fabrikat: Armacell / Typ: AF-EVO-19MM/E
Dämmstärke: 19mm

oder gleichwertig

gewähltes

Fabrikat:..........................

Typ:................................

**01.03.0250 wie vor beschrieben für Lüftungsrohr DN 250**
wie vor beschrieben
für Lüftungsrohr DN 250
Isolierstärke 19 mm
Menge: 8,000 lfdm

*Hinweis*
Formstückisolierung von runden Lüftungsleitungen
ROCKWOOL / Produkt: Rockwool Klimarock 30mm
als Zulage für Dämmssystem. Qualität und Ausführung
der Formstückisolierung wie vor beschrieben.
Mischkallkulation
für Bögen, T-Stücke, Reduzierungen, Etagen, etc.

**01.03.0270 wie vor beschrieben für Lüftungsrohr DN 250**
wie vor beschrieben
für Lüftungsrohr DN 250
Isolierstärke 19 mm
Menge: 6,000 Stüc

#### 01.05 KANALEINBAUTEILE

*Hinweis*
Lieferung und Einbau von zur kompletten Montage der
Kanaleinbauteile notwendigen Verbindungs- und
Befestigungselementen sowie zugehörigen Bauteile in
verzinkter Ausführung mit schwingungs- und
schalldämmender Einlage, z.B. Flansche,
Profilverbinder, Schrauben, Gewindestangen bis zu
einer Länge von 0,5 Meter je Befestigungspunkt,
Dübel, Steckverbinder ohne besondere Anforderungen,
Dichtungen und Versteifungen sind Nebenleistungen
nach VOB Teil C: Allgemeine Technische
Vertragsbedingungen für Bauleistungen (ATV)
Raumlufttechnische Anlagen.

*Hinweis*
Kanaleinbauteile RUNDROHR

**01.05.0030 Revisionsdeckel 300/200**
Revisionsdeckel
oval, mit Dichtung und Spannverschluß
in verzinkter Ausführung,
Incl. Ausschnitt im Kanal.

Abmessung: 300 x 200 mm

Liefern und montieren
Menge: 4,000 Stüc

*Hinweis*
Selbsttätige Rückschlagklappe
Die Rückschlagklappe wird eingesetzt für eine
effiziente
Abdichtung bei Ventilatorstillstand. Die
Klappenblätter sind
mit Federn versehen, die bei Ventilatorstillstand
automatisch
schließen. Das Gehäuse ist aus verzinktem Stahlblech
gefertigt.
Die Klappenblätter sind aus Aluminium.

Fabrikat: Lindab Damper
Typ:  CARU

oder gleichwertig

gewählt

Fabrikat: ....................................

Typ: ...........................................

Liefern und montieren

**01.05.0050 Rückschlagklappen DN250**
Rückschlagklappen DN250
wie zuvor beschrieben
Größe:  250 mm

Liefern und montieren
Menge: 2,000 Stüc

*Hinweis*
Drosselklappen Rundrohr
für Einbau in Wickelfalzrohr komplett mit Handhebel
und Feststellvorrichtung.Die Verbindung der Klappen
zu den Rohren sind mittels Steckverbindungen, mit
fest montierter Doppellippendichtung, Dichtheitsklasse B, aus
alterungsbeständigem Gummi herzustellen und
zusätzlich durch Niete oder Schrauben zu sichern.

Fabrikat: Lindab Damper
Typ:  DRU

oder gleichwertig

gewählt

Fabrikat: ....................................

Typ: ...........................................

Liefern und montieren

**01.05.0070 Drosselklappen DN100**
Drosselklappen DN100
wie zuvor beschrieben
Größe:  100 mm

Liefern und montieren
Menge: 4,000 Stüc

**01.05.0080 Drosselklappen DN125**
Drosselklappen DN 125
wie zuvor beschrieben
Größe:  125 mm

Liefern und montieren
Menge: 3,000 Stüc

**01.05.0090 Drosselklappen DN160**
Drosselklappen DN160
wie zuvor beschrieben
Größe:  160 mm

Liefern und montieren
Menge: 4,000 Stüc

**01.05.0100 Drosselklappen DN200**
Drosselklappen DN200
wie zuvor beschrieben
Größe:  200 mm

Liefern und montieren
Menge: 2,000 Stüc

*Hinweis*
Rohrschalldämpfer in runder, starrer Bauform für
RLT-Anlagen, in 14 Nenngrößen und 3 Packungsdicken.
Einfügungsdämpfung gemessen nach EN ISO 7235. Gehäuse
mit akustisch und thermisch wirksamer Auskleidung.
Material wahlweise aus verzinktem Stahl oder
Edelstahl. Unterschiedliche Anschlussvarianten,
passend für runde Luftleitungen nach EN 1506 oder EN
13180. Luftdichtheitsklasse gemäß DIN EN 15727,
größenabhängig Klasse C - D.

Besondere Merkmale
Einfügungsdämpfung gemessen nach EN ISO 7235
Absorptionsmaterial nicht brennbar
Packungsdicken 25, 50 und 100 mm
Luftdichtheitsklasse D für Nenngrößen einschließlich
400 mm
Luftdichtheitsklass C ab Nenngröße 450 mm
Materialien und Oberflächen
Mantelrohr in glatter Ausführung aus verzinktem
Stahlblech 1.0917 oder Edelstahl 1.4301
Gelochtes Innenrohr in Wickelfalzausführung aus
verzinktem Stahlblech 1.0917
Gelochtes Innenrohr aus Edelstahl 1.4301
Anschlussstutzen aus verzinktem Stahlblech 1.0917
oder Edelstahl 1.4301
Absorptionsmaterial Mineralwolle
Nach EN 13501-1, Baustoffklasse A1, nicht brennbar
Gesundheitlich unbedenklich im Sinne von TRGS 905 und
EU-Richtlinie 97/69/EG
Durch am Innenrohr aufgebrachtes Vlies vor Abrieb
durch strömende Luft bis maximal 20 m/s geschützt
Inert gegenüber Pilz- und Bakterienwachstum gemäß DIN
EN 846
Ausführung
Rohrschalldämpfer
Keine Eintragung: verzinkter Stahl 1.0917
A2: Edelstahl 1.4301
Anschlussvariante
Keine Eintragung: Rohrstutzen mit Sicke, beidseitig
D2: Rohrstutzen mit Lippendichtung, beidseitig
AS: Rohrstutzen mit Lippendichtung und einseitigem
Aufsteckstutzen
Technische Daten
Nenngrößen: 80, 100, 125, 160, 200, 250, 315, 400,
450, 500, 560, 630, 710, 800 mm
Packungsdicken: 25, 50, 100 mm
Nennlängen: 500, 1000, 1500 mm
Betriebsdruck: maximal 2000 Pa
Luftgeschwindigkeit: maximal 20 m/s
Betriebstemperatur: maximal 90 °C

Fabrikat: TROX GmbH
Heinrich-Trox-Platz
D-47504 Neukirchen-Vluyn
Tel.: +49 (0)2845 202-0
Fax: +49 (0)2845 202-265

oder gleichwertig

gewählt

Fabrikat: ....................................

Typ: ...........................................

**01.05.0120 Trox CA / D2 / 100x500 / 50**
Trox CA / D2 / 100x500 / 50
wie vor beschrieben

liefern und montieren
Menge: 10,000 Stüc

**01.05.0130 Trox CA / D2 / 100x1000 / 50**
Trox CA / D2 / 100x1000 / 50
wie vor beschrieben

liefern und montieren
Menge: 2,000 Stüc

**01.05.0140 Trox CA / D2 / 125x500 / 50**
Trox CA / D2 / 125x500 / 50
wie vor beschrieben

liefern und montieren
Menge: 1,000 Stüc

**01.05.0150 Trox CA / D2 / 125x1000 / 50**
Trox CA / D2 / 125x1000 / 50
wie vor beschrieben

liefern und montieren
Menge: 1,000 Stüc

**01.05.0160 Trox CA / D2 / 160x500 / 50**
Trox CA / D2 / 160x500 / 50
wie vor beschrieben

liefern und montieren
Menge: 4,000 Stüc

**01.05.0170 Trox CA / D2 / 160x1000 / 50**
Trox CA / D2 / 160x1000 / 50
wie vor beschrieben

liefern und montieren
Menge: 2,000 Stüc

**01.05.0180 Trox CA / D2 / 250x500 / 50**
Trox CA / D2 / 250x500 / 50
wie vor beschrieben

liefern und montieren
Menge: 2,000 Stüc

**01.05.0190 Trox CA / D2 / 250x1000 / 50**
Trox CA / D2 / 250x1000 / 50
wie vor beschrieben

liefern und montieren
Menge: 2,000 Stüc

#### 01.06 LUFTAUSLÄSSE

*Hinweis*
Lieferung und Einbau von zur kompletten Montage der
Luftauslässe notwendigen Verbindungs- und
Befestigungselementen sowie zugehörigen Bauteile in
verzinkter Ausführung mit schwingungs- und
schalldämmender Einlage, z.B. Flansche,
Profilverbinder, Schrauben, Gewindestangen bis zu
einer Länge von 0,5 Meter je Befestigungspunkt,
Dübel, Steckverbinder ohne besondere Anforderungen,
Dichtungen und Versteifungen sind Nebenleistungen
nach VOB Teil C: Allgemeine Technische
Vertragsbedingungen für Bauleistungen (ATV)
Raumlufttechnische Anlagen.

*Hinweis*
KIR ist ein Zuluftventil in runder Ausführung. Das
Ventil kann wahlweise mit Luftlenkblech für Einsatz
in Wandnähe bzw. in Raumecken eingesetzt werden.
Ventilring mit Randabdichtung, Ventilteller mit
Gewindespindel und Kontermutter zur Fixierung der
Ventiltellerstellung nach der Einregulierung.
Bajonetthalterungen zum Anschluss an den Stutzen
VRGL, VRGU und VRGM.
Verzinktes Stahlblech, pulverbeschichtet RAL 9010
Fabrikat: Lindab / Typ: KIR

Lindab GmbH
Carl-Benz-Weg 18
22941 Bargteheide
Tel.: +49 (0) 4532 2859 0
Fax +49 (0) 4532 2859 68
E-Mail: lindab@lindab.de
Home: www.lindab.de

oder gleichwertig

gewähltes

Fabrikat:..........................

Typ:................................

**01.06.0030 Zulufttellerventil KIR-100**
Zulufttellerventil KIR-100
wie vor beschrieben

liefern und montieren
Menge: 12,000 Stüc

**01.06.0040 Zulufttellerventil KIR-125**
Zulufttellerventil KIR-125
wie vor beschrieben

liefern und montieren
Menge: 1,000 Stüc

**01.06.0050 Zulufttellerventil KIR-160**
Zulufttellerventil KIR-160
wie vor beschrieben

liefern und montieren
Menge: 3,000 Stüc

*Hinweis*
Ventil für Abluft.
Konstruktion für die Wand- oder Deckenmontage.
Flache Federhalterungen zum Anschluss an die
Rohrleitung.
Fabrikat: Lindab / Typ: OPF

Lindab GmbH
Carl-Benz-Weg 18
22941 Bargteheide
Tel.: +49 (0) 4532 2859 0
Fax +49 (0) 4532 2859 68
E-Mail: lindab@lindab.de
Home: www.lindab.de

oder gleichwertig

gewähltes

Fabrikat:..........................

Typ:................................

**01.06.0070 Ablufttellerventil OPF-100**
Ablufttellerventil OPF-100
wie vor beschrieben

liefern und montieren
Menge: 12,000 Stüc

**01.06.0080 Ablufttellerventil OPF-125**
Ablufttellerventil OPF-125
wie vor beschrieben

liefern und montieren
Menge: 1,000 Stüc

**01.06.0090 Ablufttellerventil OPF-160**
Ablufttellerventil OPF-160
wie vor beschrieben

liefern und montieren
Menge: 3,000 Stüc

**01.06.0100 TROX Wetterschutzgitter WG-AL - Aluminium 400 x 495 mm**
TROX Wetterschutzgitter WG-AL - Aluminium 400 x 495
mm
Rahmen und Lamellen aus
Aluminium-Strangpressprofilen, Welldrahtgitter aus
Stahl verzinkt

oder gleichwertig

gewählt

Fabrikat: ....................................

Typ: ...........................................

liefern und montieren
Menge: 2,000 Stüc

### 02 KLIMA

*Hinweis*
I. TECHNISCHE VORBEMERKUNGEN  K L I M A

Allgemeine technische Vorbemerkungen Kältetechnik
Folgende Leistungen sind in die einzelnen Positionen
dieses Leistungsverzeichnisses einzukalkulieren:
Rohrleitungen:
Sämtliche Rohrleitungen des Kältetechniksystems sind
vor Inbetriebnahme einer Druckprüfung nach EN
378/VDMA
24243 zu unterziehen inkl. aller dazu erforderlichen
Nebenarbeiten.

Elektroinstallation:
Bauseits wird die Elektroeinspeisung für die
Außen- und Innengeräte an die
gewünschte Stelle geführt. Die Verlegung der
Elektrosteuerleitungen zwischen den Geräten
innen, außen und den Fernbedienungen
erfolgt durch den AN.
Sollte sich im Zuge der Baumaßnahme herausstellen,
dass
vom AN ebenfalls Elektroleitungen zu verlegen sind,
werden diese
anhand der aufgeführten Positionen montiert und
abgerechnet
Das Auflegen der Steuerleitungen ist im
Leistungsumfang des AN enthalten.
Die entsprechende Sachkunde ist nachzuweisen.
Berechnungen, Protokolle und Messungen sind
schriftlich vorzulegen.
Alle elektrischen Verbraucher werden in Gruppen
abgesichert und angefahren. Für die Einbindung in das
bauseitige Gebäudemanagementsystem muss vor
Ausführung
eine Abstimmung der Schnittstellenparameter mit dem
Fachplanungsbüro vorgenommen werden.

Sanitärinstallation:
Die Verlegung der Sanitärleitungen (Tauwasserablauf)
bis zum Hauptablauf ist im LV enthalten und
beschrieben.
DieAbläufe sind aus Edelstahlrohr.

Montagezeichnungen:
Der AN hat auf der Grundlage der vom AG zur Verfügung
gestellten Ausführungsunterlagen die Überprüfung der
Berechnungsunterlagen durchzuführen sowie
Projektpläne,
Montage-,Werkstatt- und Detailzeichnungen,
Verlegeplan,
Schaltplan, Funktionsbeschreibung und
Berechnungen anzufertigen und innerhalb von 4 Wochen
nach Auftragsvergabe zur Genehmigung vorzulegen.

Inbetriebnahme:
Funktionsprüfung und Inbetriebnahme der gesamten
Klimaanlage, Überprüfung und Einstellung aller
mechanischen und elektrischen Bauteile, falls
erforderlich,
unter Hinzuziehung eines Fachmannes des Herstellers
auf Kosten des AN incl. der
vollständigen Dokumentation.

Durchbrüche an Decken und Wänden:
Kontrolle der bauseitig erstellten Durchbrüche.
Fehlende Aussparrungen sind in den Durchbruchsplänen
zu Kennzeichnen und zu Dokumentieren. Die
Aussparrungen
sind nach statischer Prüfung durch die Baufirma zu
erstellen.

Kundendienst:
Es muss gewährleistet sein, dass die gebräuchlichen
Ersatzteile auf Lager vorrätig sind und in
Sonderfällen nicht vorhandene Teile innerhalb von 2-7
Tagen beschafft werden können.

Materiallagerung:
Auf der Baustelle bis zur Abnahme erfolgt auf Gefahr
des AN. Materiallagerung darf nur in von der
Bauleitung freigegebenen Bereichen erfolgen.

Vorgaben zur Ausführung:
Die im LV aufgeführten kältetechnischen Einrichtungen
sind als betriebsfertige Anlagen zu erstellen.
Der Anbieter hat die Pflicht das LV auf
Vollständigkeit zu überprüfen und evtl. fehlende
Teile
aufzulisten und mit anzubieten.
Der Angebotspreis muss sich in jedem Fall auf eine
komplett fertig montierte, betriebsbereite und
funktionsgerechte Anlage beziehen. Die Anlagen müssen
dem heutigen Stand der Technik und den gesetzlichen
Bestimmungen entsprechen. Die Auslegung ist nach den
gültigen Normen vorzunehmen.
Besonders Wert gelegt wird auf Ausführung durch
Fachfirmen nach Wasserhaushaltsgesetz §19l,
Sachkundige nach Druckgeräte-Richlinie. Ein Nachweis
ist bei Angebotsabgabe unaufgefordert vorzulegen. Die
VBG 20, DIN EN 378, DIN 8901 und weitere technische
Regeln für Kältetechnik sind unbedingt einzuhalten.

Ausführungsbeschreibung:
Kabeldurchführungen durch Paneeldecken oder Wände
sind
beidseitig mit Würgenippeln mit Zugentlastung
auszustatten.
Generell wird eine unsichtbare Installation verlangt.

Kältemittelleitungen:
Alle Leitungen sind in Kupferrohr,
Kühlschrankqualität, SF-CU-F 37, DIN 8905, ziehart,
innen gereinigt, Wanddicke mind. 1mm, auszuführen.
Die fachlich richtige Leitungsbemessung obliegt dem
Auftragnehmer. Besonders ist auf die nötige
Ölrückführung im Teillastfall zu achten sowie eine
wirtschaftliche Auslegung anzustreben. Nachweise und
Dokumentationen sind vorzulegen. Die Leitungsführung
ist entsprechend den Örtlichkeiten mit den anderen
Gewerken zu koordinieren.
Der Druckabfall in den Leitungen ist in den genannten
Grenzen zu halten. Der Gesamtdruck darf höchstens
einen Druckabfall von 2 K aufweisen.
Eine gebündelte Leitungsführung ist nicht zugelassen.
Generell müssen Leitungen getrennt geführt werden.
Eine Körperschallübertragung ist durch geeignete
Maßnahmen nach DIN 4108 zu vermeiden.
Die Befestigung der Rohrleitungen hat mit verzinkten
Rohrschellen mit Neopren-Einlagen oder
Kälterohrschellen zu erfolgen.
Betriebsmäßig kalte Leitungen sind gegen
Schwitzwasser
zu dämmen. Generelle darf an keiner stelle der
Rohrinstallation zu keiner Jahreszeit Schwitzwasser
auftreten.
Die Dämmungsausführung und die Dämmstärken sind
entsprechend zu wählen.
Das Dämmmaterial muss der DIN 4102, Baustoffklasse
B1,
schwer entflammbar, entsprechen.
Bei Decken- und Wanddurchdringungen sind die
Kältemittelleitungen mit Armacell Armaprotect R90
einschließlich entsprechendem Kleber auszuführen.
Es dürfen keine Einschnürungen in der Dämmung
vorhanden sein. Sollte die Rohrleitungsbefestigung
nach der Dämmung erfolgen, so sind an diesen Stellen
z.B Kunststoffhalbschalen über diese Stellen zu
schieben um eine Druckverteilung zu erreichen.
Nach Abschluss der Rohrleitungsmontage ist das
gesamte
Rohrnetz mit Stickstoff abzudrücken. Ein Prüf- bzw.
Druckprotokoll ist dem Fachplaner zu übergeben.
Die Leitungsmontage hat grundsätzlich nach dem
neusten
Stand der Technik zu erfolgen.
Für jede Abrechnung ist ohne Aufforderung ein Aufmaß
mit Aufmaßplan zu erstellen.
Beschriftung:
Alle eingebauten Geräte, Komponenten, Leitungen und
Baugruppen sind analog den Ausführungsplänen
dauerhaft
nach CAFM-System zu beschriften. Funktionsintensive
Teile sind in jedem Fall im Klartext auf Schicht-
Pressstoff-Schildern zu beschriften.

Elektroinstallation:
Die Installation hat grundsätzlich nach den aktuellen
VDE-Vorschriften sowie dem neuesten Stand der Technik
zu erfolgen. Vorzugsweise kommen für die
Installationen halogenfreie Mantelleitungen der Type
NHXMH zur Verwendung. Geräte die Vibrationen
ausgesetzt sind,
müssen mit PVC-Schlauchleitungen (H 05 VVF-1)
angeschlossen werden. Alle Kabelenden sind mit
Kabelbezeichnungsschildern gemäß Schaltplan zu
beschriften. Die Verlegeart (z.B. Kabelrinnen,
Kabelkanal, PG-Rohr usw.) ist mit dem Fachbauleiter
abzuklären.

Sicherheitsvorschriften:
Grundsätzlich hat die zu liefernde Klimaanlage in
allen Punkten den aktuellen Technischen Normen und
Vorschriften zu entsprechen.
Insbesondere wären dies:
- Ausrüstung und Aufstellung von Kälteanlagen nach
DIN
8975/ DIN EN378
- BGR 500, Teil 2 Kap. 2.35 Betreiben von
Kälteanlagen
- Druckgeräte-Richtlinie,
Betriebssicherheitsverordnung
- Elektroanlagen UVV 4
- VDE-Vorschriften 0100, 0660, 0113
- Alle sonstigen Vorschriften und
Ausführungsbestimmungen, die den Bereich der zu
erstellenden Kälteanlagen tangieren
- Gesetze und Vorschriften bezüglich Umweltschutz,
Brandschutz, Schallschutz

Bestandsunterlagen:
Spätestens 21 Tage vor der Abnahme sind dem AG
folgende Unterlagen zu übergeben:
- Bestandspläne Leitungstrassenpläne (Kälte und
Elektro) einschließlich Legende
- Bedienungs- und Wartungsanleitung
- Anlagenbeschreibung und Schemata
- Prüfprotokolle, Sachkundigenbescheinigung und
Abnahmebescheinigung des TÜV
- Bescheinigung der sachgemäßen Ausführung von
Anlagen
- Elektroschaltplan mit Stückliste
- Kälteschema, farbig angelegt und zusätzlich hinter
Glas im Maschinenraum aufgehängt
- Ersatzteillisten und Pläne
- Prospekte und Maßblätter
- Die Bestandsunterlagen sind pausfähig 3-fach im
festen Ordner mit Register und auf Datenträger (CD)
abzugeben.
- Dateiformat PDF für Bestandsunterlagen, Dwg
(AUTOCAD
2004) für Zeichnungen, Eplan für Schaltpläne

Vorstehende Bedingungen anerkannt:

.....................................................
....
.....................................................
.......
Ort, Datum  Stempel, Unterschrift

*Hinweis*
II. GEBÄUDEBESCHREIBUNG

Bei der Baumaßnahme handelt es sich um den Neubau
eines Betriebsgebäudes für den Wertstoffhof Isen. Das
Gebäude ist voll unterkellert und enthält ein
Erdgeschoß und ein Obergeschoß.
Die erdreichberührten Umfassungswände im Keller sowie
die Decken sind aus Stahlbeton gefertigt. Die
Außenwände ab EG sind je nach Statiker-Anfordernissen
aus Stahlbeton oder Ziegelmauerwerk erstellt. Die
Innenwände werdenaus Ziegel oder in Trockenbau-
Konstruktionen errichtet. Die Geschoßdecken sind aus
Stahlbeton mit daraufliegender Wärme- und
Trittschalldämmung mit Heizestrich ausgestattet. Das
Dach ist mit einem zimmermannsmäßigen Dachstuhl
ausgestattet.

*Hinweis*
III. AUFGABENSTELLUNG

Der Raum Kasse/Aufsicht soll klimatisiert werden.

*Hinweis*
IV. SPEZIFISCHE TECHNISCHE VORBEMERKUNGEN

Zur Klimatisierung des Raumes Kasse/Aufsicht wird
eine Split Klimaanlage montiert. Diese besteht aus
einem Innengerät, die an der Innenwand im Kassenraum
montiert wird und einem dazugehörigen Außengerät, das
auf der Gebäudeaußenwand befestigt wird. Die
Verbindung des Innengerätes mit dem Außengerät
erfolgt mit den dazugehörigen Kältemittelleitungen
und Elektrokabeln. Die Bedienung des Klimageräts
erfolgt mit einer Fernbedienung.

Alle restlichen Räume im Betriebsgebäude erhalten
keine Raumklimatisierung.

#### 02.01 KLIMAGERÄTE

**02.01.0010 DAIKIN R-32 Mono-Split-Wärmepumpe RXM50R5V1B**
DAIKIN R-32 Mono-Split-Wärmepumpe RXM50R5V1B
Inverter gesteuerte Einheit
Geräteaufbau
DAIKIN Split-Wärmepumpen-Außengerät als
Inverter-gesteuerte Kompressor-/Kondensatoreinheit
untergebracht in einem wetterfesten, verzinkten
Stahlblechgehäuse, grundiert, kunstharz- und
pulverbeschichtet mit Kunststofffrontpartie. Das
Außengerät ist entsprechend den in der
Ökodesign-Richtlinie DIN EN 14825 genannten
Rechenverfahren geprüft. Die Leistungsmessung erfolgt
unter Teillastbedingungen, die Leistungszahl SEER
wird unter Verwendung jahreszeitbedingter Parameter
berechnet.
Wärmetauscher
Hochleistungs-Wärmetauscher R-32-optimiert zur
sicheren Wärme/Kälte-Abgabe. Auch bei hohen/niedrigen
Außentemperaturen. Für eine lange Lebensdauer ist der
Wärmetauscher durch PE-beschichtete Oberflächen
wirkungsvoll gegen Umwelteinflüsse (saurer Regen
etc.) geschützt. Flüssigkeitsseitig mit
Kältemittelfilter und elektrischem Motorventil als
Expansionsorgan.
Ventilator
Axialventilator mit thermisch geschütztem Gleichstrom
- Antriebsmotor. Zur Regelung des
Verflüssigungsdruckes wird der Lüfter
invertergeregelt. Der Motor ist statisch und
dynamisch ausgewuchtet und schwingungsfrei gelagert.
Mit einem engmaschigen Ventilatorschutzgitter wird
der Ventilator vor äußeren Einwirkungen geschützt.
Die Luftansaugung erfolgt über den Verflüssiger.
Verdichter
Vollhermetischer, invertergeregelter Swingverdichter
speziell für den Einsatz mit R-32 entwickelt,
leistungsstark, extrem laufruhig, geräuscharm und
energieeffizient. Er ist saugseitig durch einen
großzügig bemessenen Flüssigkeitsabscheider vor
Flüssigkeitsschlägen geschützt. Der Verdichter ist
mit einem Überstromrelais und einem Thermoschutz
versehen.
Kältekreislauf
Der kältetechnische Teil ist getrocknet, evakuiert
und mit der notwendigen Kältemittelbetriebsfüllung,
sowie der Kältemaschinenölfüllung versehen.
Absperrventile in Saug- und Einspritzleitung sind
vorhanden.
Regelung
Mikrocomputerregelung mit integrierter
Selbstdiagnosefunktion. Elektrisch komplett
verdrahtet, mit Klemmleisten für Netzeinspeisung und
Verbindung zur Inneneinheit.
Die Betriebsgeräusche des Außengeräts lassen sich
über eine Flüsterbetriebstaste auf der Fernbedienung
um ca 3dB(A) senken.

Technische Daten
Kälteleistung
Minimal 1,70 kW, Nominal 5,00 kW, Maximal 6,00 kW
Heizleistung
Minimal 1,70 kW, Nominal 5,80 kW, Maximal 7,70 kW
Leistungsaufnahme Nominal
Kühlen 1,36 kW, Heizen 1,45 kW
Saisonale Effizienz in Verbindung mit Innengerät
FTXM50R
(Richtlini EN14825)
Energieeffizienzklasse (Kühlen) A++
Pdesign 5,00 kW
SEER 7,41
Jahresenergieverbrauch (Kühlen) 236 kWh
Energieeffizienzklasse (Heizen) A++
Pdesign 4,60 kW
SCOP 4,71
Jahresenergieverbrauch (Heizen) 1368 kWh
Nominale Effizienz in Verbindung mit Innengerät
FTXM50R
(Richtlinie 2002/31/EG)
EER 3,68
COP 4,00
Jahresenergieverbrauch 679 kWh
Abmessungen
Höhe 734 mm, Breite 870 mm, Tiefe 373 mm
Gewicht 49 kg
Luftvolumenstrom Kühlen
Nominal 46,6 m³/min
Luftvolumenstrom Heizen
Nominal 44,1 m³/min
Schallleistungspegel
Kühlen 62 dB (A), Heizen 62 dB (A)
Schalldruckpegel Kühlen
Nominal 48 dB(A)
Schalldruckpegel Heizen
Nominal 49 dB(A)
(Entspricht JISC9612 im schalltoten Raum)
Rohrleitungsanschlüsse
Saugleitung 12,7 mm
Einspritzleitung 6,35 mm
Kondensatleitung 16,00 mm
Maximale Leitungslänge AG-IG 30 m
Maximaler Niveauunterschied AG-IG 20 m
Kältemittel R-32
GWP 675
Kältemittelfüllmenge 1,15 kg
TCO2equivalent 0,78 t
Kältemaschinenöl FW68DA
Füllmenge 0,65 l
Betriebsspannung: 230/1N/50 V/Ph/Hz
Einsatzgrenze
Kühlen: -10/+50 °C
Heizen: -20/+25 °C
Die Nenn-Leistungsangaben beziehen sich auf den
Betrieb mit dem entsprechenden DAIKIN
Inverter-Innengerät FTXM50R bei folgenden
Auslegungsbedingungen:
Kühlleistung
Außentemperatur 35 °C TK
Innentemperatur 27 °C TK 19 °C FK
Leitungslänge 5 m
Heizleistung
Außentemperatur 7 °C TK
Innentemperatur 20 °C TK
Leitungslänge 5 m

DAIKIN Airconditioning Germany GmbH
Inselkammerstrasse 2
DE - 82008 Unterhaching
Telefon +49 (0) 89 74427 0
Fax +49 (0) 89 74427 299
Mail info@daikin.de
Website https://daikin.de

oder gleichwertig

gewählt

Fabrikat: ....................................

Typ: ...........................................
Menge: 1,000 Stüc

**02.01.0020 Wandkonsolen-Set für Klimaanlagen**
Wandkonsolen-Set für Klimaanlagen mit einer Armlänge
von 100 cm ist eine maßgeschneiderte Lösung zur
stabilen Befestigung großer Klimaanlagen. Hergestellt
aus hochwertigem, galvanisiertem Stahl, bietet dieses
Set eine beeindruckende Tragkraft und Langlebigkeit,
die es zur idealen Wahl für gewerbliche und
industrielle Anwendungen macht.
Ausstattung/Merkmale
aus galvanisiertem Stahl, 2 mm Dicke
komplett in einem Stück geschweißt
ideal zur Wandmontage von großen Anlagen
Maße der Profile: 38 × 40 × 720 mm
Länge der Arme: 1 m
Tragkraft Arm (mittel): 250 kg
Tragkraft Arm (am Ende): 50 kg
Gewicht: 6,0 kg
Set-Bestandteile
2 × verzinkte Wandprofile (ALX-6110)
4 × M8-Befestigungsplatten für Profile (ALX-1903)
1 × Vibrationsdämpfer-Set aus 4 konischen Dämpfern
(LAV-0122)

liefern und montieren
Menge: 1,000 Stüc

**02.01.0030 Montage der Außeneinheit**
Montage der Außeneinheit
In den Gerätepreis der Außeneinheit ist auch die
Montage nachfolgender Leistungen und Teile mit
einzukalkulieren.
Die Gerätemontage beinhaltet:
den Anschluss der Kältemittelleitungen
den Anschluss der Steuerleitungen
den Anschluss der Tauwasserleitungen
die ggf. erforderliche Montage sowie den
Anschluss von Zusatzplatinen, Adaptern usw.
Kältemittelleitungsverbindungen, sowie die zum
Betrieb der Anlage erforderlichen Bus- und
Elektroverbindungen zur WP-Inneneinheit sind in
nachfolgenden Positionen im LV-Klima aufgeführt.
Menge: 1,000 Stüc

**02.01.0040 Reparaturschalter Aussengeräte**
Reparaturschalter,
allpolig, 16 od. 25A / 400 V/3PH
wetterfest für Aufputzmontage incl. Verschraubungen
passend zu vorgenanntem Gerät
geliefert, montiert und komplett verdrahtet
Menge: 1,000 Stüc

**02.01.0050 DAIKIN Inverter-Wandgerät R-32 FTXM 50 A**
DAIKIN Inverter-Wandgerät R-32 FTXM 50 A
Typ: FTXM 50 A
Geräteaufbau
Wärmepumpenwandgerät in kompakter Ausführung und
formschönem Design für R-32 (Multi-) Split
Außengeräte. Gehäuse aus Kunststoff, weiß.
Luftansaugung befindet sich an der Oberseite des
Gerätes über ein großflächiges Luftansauggitter. Die
Luftreinigung erfolgt durch ein Drei-Filter-System
mit einem Luftfilter der mit einer speziellen
antibakteriellen Beschichtung(Ionpure)versehen ist
und damit wirksam Partikel wie Feinstaub aber auch
Bakterien und Viren abfängt. Ein photokalytischer
Filter mit Titanapatit zerlegt Gerüche und andere
organische Komponenten. Zusätzlich ist ein Flash
Streamer im Gerät verbaut, der mit Hilfe von
Hochgeschwindigkeits-Elektronen dafür sorgt das
sämtliche Partikel wie Zigarettenrauch, sonstige
Schadstoffe wie Staub und Milben, Keime, Bakterien
und Viren neutralisiert und entfernt werden. Damit
ist für beste Raumluftqualität gesorgt. Der
Luftauslass ist an der Frontseite im unteren Bereich
über zwei Luftaustrittsjalousien ausgeführt mit
horizontal um 120° verstellbare
Gummiluftleitlamellen. Eine motorisch betriebene
Klappe sorgt für einen horizontalen Luftstrom, der
sowohl festgesetzt, als auch im ´Auto-Swing-Modus
betrieben werden kann. Im Komfortmodus wird die Luft
in den oberen Teil des Raums und im Heizmodus nach
unten in den Raum eingeblasen um Zuglufterscheinungen
zu vermeiden.
Wärmetauscher
Gegenstromwärmeüberträger speziell für R-32, als
Direktverdampfer mit Kupferrohren und beschichteten
Aluminiumlamellen in optimierter Bauform, Kältesystem
getrocknet, evakuiert und mit Schutzgasfüllung
versehen. Rohranschlüsse im Gerät, die Zuführung der
Versorgungsleitungen kann von hinten, von den Seiten,
oder von unten erfolgen. Kondensatwanne ist isoliert
ausgeführt.
Ventilator
Ventilator als Querstromgebläse mit spezieller
Blattaufteilung zur Erzeugung extrem hoher Laufruhe,
5-stufig steuerbar. Die Drehzahlregelung erfolgt über
eine DC = direct commutive = Stromumkehrung des
Motors. Die Lüfterdrehzahl ist manuell vorwählbar
oder passt sich selbst im Automatikmodus dem Kühl-
Heizbedarf an.
Regelung
Regelungs-, Steuer- und Komfortmerkmale:
Mikrocomputerregelung mit integrierter
Selbstdiagnosefunktion. Überwacht werden die
Lüfterdrehzahlen, der eingestellte Sollwert für die
Lufteintrittstemperatur, die
Verdampferoberflächentemperatur sowie die
Klappenstellung der Schwenkvorrichtung. Automatischer
Wideranlauf nach Spannungsausfall in die
ursprüngliche Einstellung. Timerfunktion mit
Wochenprogramm bis zu 4 Programmiermöglichkeiten pro
Tag. ECONO Modus zur Energieeinsparung. Eine
Funktionsstörung wird durch Blinken der
Betriebsleuchte angezeigt. Die Art der Störung wird
auf der Innenplatine durch Leuchtdioden angezeigt.
Wahlweise kann der Störcode auch über die
Fernbedienung ermittelt werden. Ein Onlinecontroller
zur Steuerung über die DAIKIN Onecta App ist bereits
im Gerät integriert. Komfort-Luftstrom und der
Betrieb mit intelligentem
Sensorauge kann unabhängig voneinander oder
kombiniert benutzt werden. Das System erkennt die
Bewegung von Menschen und passt Temperatur und
Luftstromrichtung automatisch so an, dass der
Luftstrom nicht direkt auf Personen gerichtet wird.
Wenn über 20 Minuten keine Bewegung erkannt wird,
schaltet das System auf Energiesparbetrieb um.
Funktionen
- Betriebsarten:
- Kühlen
- Heizen
- Automatikmodus
- Nur Lüften
- ungeregeltes Entfeuchten
- Powerful-Modus
- Komfort-Modus
- Econo-Modus
- Geräuscharmer Betrieb der Außeneinheit
- Flüsterbetrieb der Inneneinheit
- Flash Streamer Funktion
- Komfort- Bewegungsmelder / Bewegungsmelder
(Kombination)
- Auto-Swing-Modus / horizontal und vertikal +
3D-Luftstrom
- Komfort Luftstrom mit intelligenten Sensorauge
- Test- und Timerbetrieb mit Echtzeituhr und
Wochenprogramm (bis zu 4 Programmier-Möglichkeiten
pro Tag)
- Taktschutz für den Kompressor
- Automatischer Wideranlauf nach Spannungsausfall
- Vereisungsschutz
- Selbstdiagnose Vereinfacht die Wartungsarbeiten
- Nachtsparmodus
- Heat Boost Modus
Sämtliche Funktionen lassen sich über die
Fernbedienung oder die App "Onecta" einfach
einstellen und kontrollieren.
Technische Daten
Kälteleistung Nominal 5,00 kW
Heizleistung Nominal 5,80 kW
Leistungsaufnahme 50 Hz Nominal
Kühlen 1,36 kW
Heizen 1,40 kW
Saisonale Effizienz in Verbindung mit Außengerät
RXM50A
(Richtlinie EN14825)
Energieeffizienzklasse (Kühlen) A++
Pdesign 5,00 kW
SEER 7,80
Jahresenergieverbrauch (Kühlen) 224 kWh
Energieeffizienzklasse (Heizen) A++
Pdesign 4,50 kW
SCOP 4,80
Jahresenergieverbrauch (Heizen) 1312 kWh
Nominale Effizienz
(Richtlinie 2002/31/EG)
EER 3,68
COP 4,15
Energieeffizienzklasse (Kühlen) A
Energieeffizienzklasse (Heizen) A
Jahresenergieverbrauch 679 kWh
Abmessungen
Höhe 298 mm, Breite 804 mm, Tiefe 252 mm
Gewicht 11,5 kg
Luftvolumenstrom Kühlen
Hoch 12,7 m³/min, Nominal 10,4 m³/min, Niedrig 7,8
m³/min
Flüsterbetrieb 5,9 m³/min
Luftvolumenstrom Heizen
Hoch 14,5 m³/min, Nominal 11,5 m³/min, Niedrig 8,6
m³/min
Flüsterbetrieb 6,9 m³/min
Schallleistungspegel
Kühlen 60 dB(A), Heizen 60 dB(A)
Schalldruckpegel Kühlen
Hoch 46 dB(A), Nominal 40 dB(A), Niedrig 33 dB(A)
Flüsterbetrieb 27 dB(A)
Schalldruckpegel Heizen
Hoch 46 dB(A), Nominal 41 dB(A), Niedrig 34 dB(A)
Flüsterbetrieb 31 dB(A)
Einspritzleitung 6,35 mm
Saugleitung 12,7 mm
Kondensatleitung 16 mm
Infrarot Fernbedienung ARC466A86
Kabelfernbedienung (optional) BRC073A1
Betriebsspannung 230/1/50 V/Ph/Hz
Betriebsstrom Kühlen 0,4 A
Betriebsstrom Heizen 0,4 A
Die Leistungsangaben beziehen sich auf den Betrieb
mit dem
DAIKIN Inverter-Split-Außengerät des Typs RXM50A
Nennkühlleistung basiert auf
Innentemperatur 27 °C TK 19 °C FK
Außentemperatur 35 °C TK 24 °C FK
Kältemittelleitungslänge 5 m
Nennheizleistung basiert auf
Innentemperatur 20 °C TK
Außentemperatur 7 °C TK 6 °C FK
Kältemittelleitungslänge 5 m

oder gleichwertig

gewählt

Fabrikat: ....................................

Typ: ...........................................
Menge: 1,000 Stüc

**02.01.0060 Wandmontage an Massivwand**
Wandmontage an Massivwand
Montage der Innengeräte des DAIKIN/VRV-Systems
Die Gerätemontage beinhaltet:
den Anschluss der Kältemittelleitungen
den Anschluss der Steuerleitungen
den Anschluss der Tauwasserleitungen
den ggf. erforderlichen Anschluss von
Lüftungsleitungen über flexible Stutzen
die ggf. erforderliche Montage sowie den
Anschluss von Zusatzplatinen, Adaptern usw.
 vom Typ DAIKIN BRC.., KRP.. oder DTA.
den ggf. erforderlichen Anschluss und die
Montage von Temperatur-Fernfühler vom Typ
DAIKIN KRCS01-1 bzw. -4
die Positionierung des Luftfilters für
problemlose Filterwartung

Darüber hinaus gehendes notwendige besondere
Befestigungskontruktionen wie z.B. Konsolen,
Stützgerüste sind besondere Leistungen und werden mit
der Position Profilstahl abgerechnet.

Montage an Massivwand
UK Gerät ca. 2,20 Meter für FFB (Fertigfußboden)
Menge: 1,000 Stüc

**02.01.0070 OMEGA PACK- Kondensatpumpe**
OMEGA PACK Kondensatpumpe
Artikelnummer : OP20CE02UN23
Mini-Splitpumpe für die Montage unter das Klimagerät
Die Omega Pack ist für die Montage unterhalb von
Wandklimageräten bestimmt. Im Lieferumfang ist der
Pumpentyp Si-20 mit neuester Schwingkolbentechnologie
enthalten.
VORTEILE
- Modernes Design
- Dezentes / unauffälliges Gehäuse.
- Farbe: RAL 9003 (signalweiß).
- Schließt bündig ans Klimagerät an.
- Einfache Montage
- Vollständiger Bausatz mit vormontierten Bauteilen.
- Intuitive Positionierung der Rückwand.
- Beidseitig montierbar. Kann auf der rechten oder
  linken Seite des Wandgerätes montiert werden.
- Kann auf jeder Oberfläche montiert werden
- Geräuscharm
- Sehr leiser Betrieb: 22 dBA.
- Gummidämpfer zur Reduzierung von
  Schallübertragungen auf das Klimagerät/
  die Wand.
- Isolierte Kondensatdruckleitung zur
  Vibrationsdämmung und gegen Kondensatbildung.
- Einfache Wartung der Pumpe
- Transparenter und leicht zu öffnender
Kondensatbehälter.
- Hohe Zuverlässigkeit
- Sauermann Inside ®: Exklusive
Schwingkolbentechnologie.
- Kein Filter. Bis zu 2mm große Schmutzpartikel
passieren die
  Pumpe problemlos.
- Großes Fördervolumen - bis 20l/h = kürzere
Laufzeit.
- Das Belüftungsventil "Drain Safe" erleichtert das
  Ansaugen und erhöht die Lebensdauer.
LIEFERUMFANG
- Si-20 Schwingkolbenpumpe mit:
_Schwimmerschalter SI2958 mit 0,63 m Kabel.
- 2 Vibrationsdämpfer
- Transparenter PVC-Schlauch: Innen-Æ 6 mm,
  Länge: 60 mm mit Belüftungsventil « Drain Safe »
  1,5 m Kabel: 2 Adern für Stromversorgung, 2 Adern
für
  Alarmkontakt.
- 2-teiliges Gehäuse (Rückwand und Abdeckung).
- Montagezubehör für Schwimmerschalter:
- Gummibogen 90°: Innen-Ø 15mm, Länge 152 mm,
  Entlüftungsschlauch Innen-Ø 4mm, Länge 75 mm,
- 3 Drahtschlauchschellen.
- 3 Kabelbinder 2,5 x 200 mm
- 3 Schrauben und Dübel zur Befestigung der Rückwand.

oder gleichwertig

gewählt

Fabrikat: ....................................

Typ: ...........................................

liefern und montieren
Menge: 1,000 Stüc

**02.01.0080 Inbetriebnahme Klimaanlage Heizen/Kühlen**
Einführen und anklemmen der Leistungs- und
Steuerkabel in alle Gehäuse. Überprüfung der
Spannungsversorgung. Elektrische und kältetechnische
Inbetriebnahme aller vorbeschriebenen Anlagenteile,
Einstellen aller notwenigen Parameter an den Steuer-
und
Bedieneinheiten. Leistungsmessung. Erstellung der
Inbetriebnahmeprotokolle einschl. aller eingestellten
Parameter.

Die Klimaanlge besteht aus:
1 Außeneinheit und bis zu 1 Innengeräten
Menge: 1,000 paus

#### 02.02 KÄLTEMITTEL -UND KONDENSATLEITUNGEN

**02.02.0010 Kältemittelleitung 6 mm**
Kältemittelleitung Cu isoliert isoliert als Gas- oder
Flüssigkeitsleitung aus Kupferrohr in Kühlschrank-
Qualität, gefertigt nach DIN 8905/59753 unter
Verwendung der vorbeschriebenen Kältemittelverteiler,
einschl. Form- und Verbindungsstücke, Löt- und
Dichtungsmaterial,
einschl. Ablängen, Ausrichten,Befestigen der
Leitungen und
Dichtheitsprüfung,Rohrverbindungen durch Hartlöten
unter
Verwendung von Kapillarlötfittings. Alle Lötstellen
sind unter Schutzgas (Formiergas 80/20 oder
getrocknetem Stickstoff) auszuführen. Beim Löten mit
Fittings sind Fittings
nach DIN EN 1254-1 zu verwenden. Vor- und während des
Verbindungsvorganges sind die Rohrleitungen mit einem
trockenen Schutzgas zu spülen.

Bei Hartlötverbindungen:
Hartlote nach EN 1044:
CP105 (L-Ag2P) und CP203 (L-CuP6) ohne Flussmittel
bei Kupfer an Kupfer. Bei Fittings und Armaturen aus
Messing oder Rotguss sind Flussmittel nach DIN EN
1045 Typ: FH 10 zu verwenden.
Die Rohrleitungen dienen dem Anschluss der
Inneneinheiten/Register an die Ausseneinheiten mit
Saug-, Druck- und Gasleitung (Kältemittel R 410A).
Leitungen in geeigneten Rohrträgern befestigt wobei
die Längenausdehnung der Kältemittelgasleitungen
(Saugleitung im
Kühlbetrieb, Heissgasleitung im
Heizbetrieb)berücksichtigt werden muss,
einschl.Überschubrohre für Wanddurchführungen.
Gegen Wärmestrahlung und Taupunktunterschreitung
durchgängig mit geschlossenzelliger Isolierung, z.B.
Armaflex 9 mm, isoliert.
Übergänge, Formstücke, Armaturen und Abzweige werden
mit isoliert. Leitungen komplett liefern und gemäss
Herstellerangaben verlegen.

Kältemittelleitung Cu (6x1,0 mm) isoliert mit
Armaflex AF-1
Dämmschichtdicke 7 mm

- in geeigneten Rohrträgern befestigt,
  wobei die Langenausdehnung der Kältemittellgasleitungen (Saugleitung im
  Kühlbetrieb, Heizßgasleitung im Heizbetrieb) berücksichtigt werden muss.
- ausreichend gegen Wärmestrahlung und
  Taupunktunterschreitung dampfdiffusionsdicht isoliert

Einschl. Lieferung und Einbau von zur kompletten
Montage der Kälteleitungen notwendigen
schwingungsgedämpfter Verbindungs- und
Befestigungselementen sowie zugehörigen Bauteile,
z.B. Verbinder, Schrauben, Steckverbinder ohne
besondere Anforderungen, Dichtungen etc..
Dies sind Nebenleistungen nach VOB Teil C: Allgemeine
Technische Vertragsbedingungen für Bauleistungen
(ATV) Raumlufttechnische Anlagen.

Die gesamte Montage ist Sichtmontage und muß
entsprechend sorgfältig durchgeführt werden um hohen
optischen Ansprüchen zu genügen.

Darüber hinausgehende notwendige besondere
Befestigungskonstruktionen wie z.B. Konsolen,
Stützgerüste, Stahlklemmen zur Befestigung an
Stahl-T-Träger sind besondere Leistungen und werden
mit der Position Profilstahl abgerechnet.

komplett liefern und montieren
Menge: 15,000 lfdm

**02.02.0020 Kältemittelleitung 10 mm**
Kältemittelleitung Cu (10x1,0 mm)
isoliert mit Armaflex AF-1 Dämmschichtdicke 7,5 mm
in der Ausführung wie vor beschrieben

komplett liefern und montieren
Menge: 1,000 lfdm

**02.02.0030 Kältemittelleitung 12 mm**
Kältemittelleitung Cu (12x1,0 mm)
isoliert mit Armaflex AF-1 Dämmschichtdicke 7,5 mm
in der Ausführung wie vor beschrieben

komplett liefern und montieren
Menge: 15,000 lfdm

**02.02.0040 Kältemittelleitung 16 mm**
Kältemittelleitung Cu (16x1,0 mm)
isoliert mit Armaflex AF-1 Dämmschichtdicke 8 mm
in der Ausführung wie vor beschrieben

komplett liefern und montieren
Menge: 1,000 lfdm

**02.02.0050 Mehraufwand zur Herstellung von Hebebögen in der Steigleitung**
Mehraufwand zur Herstellung von Hebebögen
in der Steigleitung hergestellt aus den verlegten
CU-Kälte-Rohrleitungen durch biegen, oder
Durchmesserabhängig durch Formstücke nach Wahl des
Bieters

komplett liefern und montieren
Menge: 1,000 Stüc

**02.02.0060 Zuschlag auf Positionen 10 bis 50 ....% Zuschlag auf die Pos. 10 bis 50 Kältemittelleitung**
*** Zuschlagsposition
....% Zuschlag auf die Pos. 10 bis 50
Kältemittelleitung
für Rohrschellen, Festpunkte, Befestigungsmaterial,
Passtücke
Überschiebrohre für Wand- und Deckendurchführungen
einschließlich allen Zubehörs.
Einheit: paus

*Hinweis*
Dämmschellen für Kälteleitungen
Spezifikation Rohrträger:
Thermisch entkoppelte Rohrträger,
bestehend aus druckfestem PIR Auflagersegmenten,
eingebettet in Kautschuk-Schlauch.
Temperatureinsatzbereich -40 bis + 105 °C.
incl. passender Rohrschelle und Befestigungselementen
wie Schrauben, Dübel, Gewinde, Stangen etc.
Folgende technische Eigenschaften sind zu
gewährleisten und durch Prüfzeugnisse/Prüfbescheide
zu belegen:
-  Wasserdampf-Diffusionswiderstand (DIN 52 615):
  = 7000 für AF/Armaflex
-  Wärmeleitfähigkeit (DIN 52612/DIN52613): bei 0°C
  Mitteltemperatur  min. 0,036 W/(m.K) für den
gesamten
  Rohrträgerbereich
-  Baustoffklasse DIN 4102-B2
Verarbeitung:
Entsprechend den Verarbeitungsanweisungen des
Herstellers. Besonders zu beachten:
Die Rohrträger werden bei der Rohrmontage in Schellen
o.ä.eingebaut (inkl. Selbstklebe-Verschluß der
Dampfbremsen-Überlappung)
Die Verklebung der Strinscheiben-Nähte und
Abschottung auf dem Rohr erfolgt mit den
Rohr-Dämmarbeiten..

komplett liefern und montieren

**02.02.0080 Kälterohrschelle HILTI MIP-H6**
Kälterohrschelle HILTI MIP-H
für Kupferrohr 6 mm

oder gleichwertig

gewählt

Fabrikat: ....................................

Typ: ...........................................
Menge: 10,000 Stüc

**02.02.0090 Kälterohrschelle HILTI MIP-H10**
Kälterohrschelle HILTI MIP-H
für Kupferrohr 10 mm

oder gleichwertig

gewählt

Fabrikat: ....................................

Typ: ...........................................
Menge: 1,000 Stüc

**02.02.0100 Kälterohrschelle HILTI MIP-H12**
Kälterohrschelle HILTI MIP-H
für Kupferrohr 12 mm

oder gleichwertig

gewählt

Fabrikat: ....................................

Typ: ...........................................
Menge: 10,000 Stüc

**02.02.0110 Kälterohrschelle HILTI MIP-H16**
Kälterohrschelle HILTI MIP-H
für Kupferrohr 16 mm

oder gleichwertig

gewählt

Fabrikat: ....................................

Typ: ...........................................
Menge: 1,000 Stüc

**02.02.0120 Lieferung von Kältemittel und Befüllen der Anlagen mit Kältemittel R32**
Lieferung von Kältemittel und Befüllen aller Anlagen
mit Kältemittel R32
einschl. der notwendigen Nebenarbeiten wie
evakuieren, Druckprüfung, Protokolierungder
Einfüllmenege etc.
Menge: 1,000 kg

**02.02.0130 Klimaanlagen evakuieren**
Klimaanlagen evakuieren,
Druckprüfung, Kältemittel einfüllen,
einschl. der notwendigen Nebenarbeiten wie
Protokolierung der Einfüllmenege etc.
Menge: 1,000 paus

*Hinweis*
Armaflex Protect

Rohrabschottung von nichtbrennbaren/brennbaren
Versorgungsleitungen in Massivdecken/-wänden oder
Leichtbauwänden mit Armaflex Protect

R-90 Rohrabschottung für nichtbrennbare
Versorgungsleitungen in Massivdecken/-wänden oder
Leichtbauwänden

Feuerwiderstandsfähige Rohrabschottung mit
geschlossenzelliger, flexibler Elastomer-Dämmung mit
intumeszierender Wirkung.

Ausführung:
Die Armaflex Protect Dämmung ist entweder auf die
Leitung aufzuschieben oder zu schlitzen und mit
Armaflex 520 Kleber oder Armaflex HT625 Kleber zu
verkleben. Längs- und Stoßnähte sind mit Armaflex
Band selbstklebend abzudecken. Die verbleibende
Restfuge zwischen Dämmung und Wand/Decke ist
vollständig mit mineralischem Mörtel zu verschließen.
Der Verschluss in Leichtbauwänden erfolgt mittels
Steinwollestopfung innerhalb der Wand sowie mit
Füllspachtel zur Beplankung (Ringspalt bis 50 mm).

Die Länge der Armaflex Protect Dämmung ist abhängig
vom Rohrwerkstoff und -durchmesser nach ABP P-MPA-E
07-009 zu bemessen.

Bei Rohrdurchmessern > 89 mm kann mit Platten gedämmt
werden, die zusätzlich mit Wickeldraht (6
Windungen/lfm.) zu fixieren sind. Der Einbau mit
"Null-Abstand" zwischen den Armaflex Protect
Schläuchen/ Platten im Durchführungsbereich ist lt.
Prüfzeugnis zulässig. Die Ausführung muss gemäß ABP
P-MPA-E-07-009 erfolgen. Die Ausführung gemäß ABP ist
vom Unternehmer nach Abschluss der Arbeiten durch
eine Übereinstimmungserklärung zu bescheinigen.

Rohrwerkstoff : Kupfer

liefern und montieren nach Herstellervorschrift

**02.02.0150 Armaflex Protect Rohr 6 mm**
Armaflex Protect durch feuerbeständiges Bauteil
(Brandabschnitt),

wie beschrieben, liefern und anbringen.

Rohraußendurchmesser: 6 mm
Dämmschichtdicke: 16 mm
Schlauchlänge 0,5 Meter
Menge: 1,000 Stüc

**02.02.0160 Armaflex Protect Rohr 12 mm**
Armaflex Protect durch feuerbeständiges Bauteil
(Brandabschnitt),

wie beschrieben, liefern und anbringen.

Rohraußendurchmesser: 12 mm
Dämmschichtdicke: 19 mm
Schlauchlänge 0,5 Meter
Menge: 1,000 Stüc

*Hinweis*
Kondenswasserableitung
Die Rohre müssen komplett geliefert und montiert,
sowie natürlich auch mit, zur kompletten Montage des
Teiles notwendigen Verbindungs- und
Befestigungselementen sowie zugehörigen Bauteile,
z.B. Flansche, Verbinder, Schrauben ohne besondere
Anforderungen, und Dichtungen ausgestattet werden.
Dies sind Nebenleistungen nach VOB Teil C: Allgemeine
Technische Vertragsbedingungen für Bauleistungen
(ATV)
Diese notwendigen Verbindungs- und
Befestigungselemente sind in die nachfolgend
beschriebenen Bauteile mit einzukalkulieren.

Rohrleitungen für Kalt- und Warm-wasser in
Trinkwasserinstallationen
Anwendung hier als Kondenswasserablaufleitung im
Gefälle verlegt,
nach DIN 1988 / EN 806, aus hochlegiertem
austenitischem
nichtrostendem Cr-Ni-Mo Stahl gemäß DVGW AB GW541,
mit handelsüblichen Biegegeräten bis 28 mm biegbar,
Werkstoff-Nr. 1.4401, nach DIN EN 10088,
PRE-Wert: 24 (Molybdänanteil min.2,2%),
Verbindung mit Sanpress Inox-Verbinder aus
Edelstahl (Molybdängehalt min. 2,2%),
mit SC-Contur und DVGW zertifizierter
Prüfsicherheit bei unverpresstem Verbinder
über den gesamten Prüfbereich von
22 hPa (22 mbar) bis 0,3 MPa (3 bar) trocken,
0,1 MPa (1 bar) bis 0,65 MPa (6,5 bar) nass,
Pressverbindung bis DN 50 mit doppelter
Presskontur (vor und hinter dem Dichtelement),
EPDM-Dichtelement, unlösbar,
Rohr und Verbinder im Systemverbund
inklusive Systemzulassung,
mit DVGW-Baumusterprüfzertifikat

Rohrmaterial:  Edelstahl Pressfitingsystem
Fabrikat:  Viega
Typ:  Sanpress Inox

oder gleichwertig

gewählt

Fabrikat: ....................................

Typ: ...........................................

liefern und montieren

**02.02.0180 wie vor beschrieben DN 25**
wie vor beschrieben
DN 25
äußerer Rohr-Durchm. 28 x 1.2
Menge: 6,000 lfdm

*Hinweis*
Formstückzuschlag
Formstücke werden übermessen und als Zuschlag
verrechnet
Für Formstücke darf folgendes Material verwendet
werden:
Rotguß, oder Edelstahl.
Die Formstücke müssen vom Hersteller der Rohrleitung
sein.
Ein Wechsel unter verschiedenen Herstellern ist nicht
möglich

**02.02.0200 Bogen 45° - 90° DN 25**
Menge: 6,000 Stüc

**02.02.0210 T-Stück DN 25**
T-Stück
Abgang gleich oder reduziert,
DN 25
Menge: 1,000 Stüc

**02.02.0220 Muffe 28 mm**
Sanpress Inox-Muffe
aus Edelstahl (Molybdänanteil min. 2,2%),
mit SC-Contur,
28 mm
Menge: 1,000 Stüc

**02.02.0230 Reduzierung, DN 25 x DN20/15/12**
Menge: 1,000 Stüc

**02.02.0240 Übergang, DN 25 x 1" ia**
Übergang, DN 25 x 1" ia

einschl.
passender Schlauchtülle für vorgenannten
Kondenswasserschlauch

einschl.
SChlauchschelle Metall

liefern und montieren
Menge: 1,000 Stüc

**02.02.0250 Zuschlag auf Positionen 200 bis 240 ....% Zuschlag auf die Pos. 200 bis 240 Kondensatleitung**
*** Zuschlagsposition
....% Zuschlag auf die Pos. 200 bis 240
Kondensatleitung
für Rohrschellen, Festpunkte, Befestigungsmaterial,
Passtücke
Überschiebrohre für Wand- und Deckendurchführungen
einschließlich allen Zubehörs.
Einheit: paus

**02.02.0260 Wandeinbau-Kondensat-Siphon 138, DN 32**
Wandeinbau-Kondensat-Siphon 138, DN 32
Zum Anschluss von Klimageräten, Brennwertanlagen,
etc. Mit eingebautem Schwimmventil als zusätzliche
mechanische Geruchsperre bei ausgetrocknetem Siphon,
Bauschutzkasten und Abdeckplatte. Ablaufleistung:
0,15 l/s. Material: Polypropylen, hochschlagfest/ABS
Fabr:  Dallmer
Typ: 138

oder gleichwertig

gewählt

Fabrikat: ....................................

Typ: ...........................................

liefern und montieren
Menge: 1,000 Stüc

#### 02.03 REGELUNG UND VERKABELUNG

*Hinweis*
Klimaanlagenregelung Kabelfernbedienung / KNX
Für die Bedienung der Innengeräte werden
ausschließlich Kabelfernbedienungen montiert.
Gerätesteuerung über KNX ist in der Grundausstattung
nicht vorgesehen, kann jedoch auf
Mieterwunsch umgesetzt werden. In der ELT /
KNX-Verteilung sind hierfür Klimageräteregler zur
Hutschienenmontage mit entsprechender KNX-Verkabelung
an die Innengeräte erforderlich.
Steuerungsmöglichkeit über KNX-Schnittstelle von:
- Betrieb EIN/AUS
- Betriebsart Funktion Heizen/Kühler
- Sollwert

**02.03.0020 DAIKIN Kabelfernbedienung BRC073A1**
DAIKIN Fernbedienung für Nutzeroptimierte und
vereinfachte Anwendung für Splitinnengeräte
Typ: BRC073A1
Aufbau:
Moderne, multilinguale und symbolgestützte
Fernbedienungs- und Diagnoseeinheit mit Echtzeittimer
(24- oder 12 Stundenanzeige), für Aufputz-Montage.
Mit vereinfachter LCD-Sollwert- oder erweiterter
Anzeige (Uhrzeit, Soll-, Ist-temperatur),
LCD-Hintergrundbeleuchtung (permanent oder bei
Bedarf), Kurzhubtasten und eingebautem
Raumtemperaturfühler für die Kompensation der
externen Störgrößen (wie z.B. Sonneneinstrahlung
etc.).
Kombinationsmöglichkeiten:
Die Fernbedienungen sind als Einzelfernbedienung
einsetzbar. Alle erforderlichen Adressierungsarbeiten
werden automatisch durchgeführt. Die Verbindung
zwischen Fernbedienung und Inneneinheit erfolgt mit
einem als Zubehör (Option) lieferbaren Kabel. Die
Entfernung zwischen Fernbedienung und Adapterplatine
kann 3 m bzw. 8 m betragen.
Betriebs- und Anzeigefunktionen:
- Ein-/Ausschaltfunktion
- Umschalten der Betriebsarten (je nach Freigabe
Heizen, Kühlen, Lüften, Entfeuchten, Automatik)
- Einstellung der Soll-Temperatur
- Einstellung der Lüfterstufen (5 wählbare
Geschwindigkeiten)
- Displayanzeige: Soll-Temperatur, Betriebsart als
Symbol (Heizen, Kühlen, Lüften, Entfeuchten,
Automatik)
Betriebs- und Anzeigefunktionen für die Bedienung
durch einen Servicebeauftragten:
- Deaktivierung des Displays (erscheint nur bei
Bedarf zur Bedienung)
- Hintergrundbeleuchtung permanent oder bei Bedarf
aktiviert
- Automatische Umstellung Sommer/Winter Zeit
- 24 oder 12 Stundenanzeige
- Temperatureinheit °C oder °F
- Ein-/Ausschalten
- Wahl der Betriebsart (Automatik, Kühlen, Heizen,
Entfeuchten, Lüften)
- Temperatur-Sollwertvorgabe (von 18 bis 32°C,
Schrittweite 1K)
- Einstellen der Lüfterstufe (5 Stufen,
Gerätebauartabhängig)
- Einstellen des Luftaustrittswinkels bzw. EIN/AUS
schalten des AUTO-SWING-Modus
- Timer-Betrieb (3 Wochen- und/oder 1 Ablauftimer)
- Eigendiagnosefunktion mit Störungscode
- Störungszeit
- Servicekontaktnummer welche im Störfall angezeigt
wird
- Filterverschmutzungsanzeige (zyklisch)
Zusätzliche Funktionen:
- Außer Haus Funktion (energiesparende
Temperatureinstellung)
- Kontrasteinstellung
- Betriebsartensperre
Systemeinstellung:
Im verborgenen/gesperrten Service-Mode, der nur dem
Wartungspersonal zur Verfügung steht, können die
Einstellungen der Fernbedienung ausgelesen und
eingestellt werden. Zur Wartungsvereinfachung ist
hier eine lückenlose Auflistung der letzten Störcodes
mit genauer Zeit- und Datumsanzeige hinterlegt.
Zusätzlich kann eine Servicekontakt Telefonnummer
hinterlegt werden, die bei Bedarf automatisch im
LCD-Display angezeigt wird.
Bei diesem Modell kann eine Tastensperre aktiviert
werden, welche die veränderbaren Funktionen der
Fernbedienung auf das Umschalten zwischen der
Betriebsarten (Heiz-/Kühlbetrieb, Lüften,
Entfeuchten, Automatik), EIN/AUS, Temperatur und
Lüfterstufe beschränkt. Eine ungewollte Veränderung
durch einen Laien, wird folglich vermieden.
Des Weiteren können einzelne Betriebsarten wie z.B.
Heiz-und Kühlbetrieb, Automatik oder Umstellung der
Lüfter, komplett gesperrt werden.
Regelungsverfahren und Schaltungsvarianten:
- Einzelregelung
- 3 Wochentimerfunktion mit bis zu fünf Maßnahmen pro
Tag
- Wochenschaltzeiten
- Ruhetageeinstellungen
- Anlage abschalten (Ende der Regelung)
Die Fernbedienung kann an sämtlichen Innengeräten
angeschlossen werden die einen S21 Steckplatz auf der
Platine haben. Für Geräte ohne S21 Steckplatz wird
die Zusatzplatine KRP 980 A1 benötigt.
Abmessungen:
Länge:  120 mm
Breite:  120 mm
Höhe:  19 mm
Optionales Zubehör (Adapterplatine) mitbestellen:
BRCW901A3 entspricht 3 m Kabel
BRCW901A8 entspricht 8 m Kabel

komplett liefern und montieren
Menge: 1,000 Stüc

*Hinweis*
Kabel und Leitungen
Die nachfolgenden Leistungen beinhalten, Abtrommeln,
Ausziehen, Ausmessen der erforderlichen Kabellängen,
Verlegen und Absetzen des Kabels und der Adern,
Biegen und Legen der einzelnen Adern, Liefern und
Anbringen
der Kabelschuhe ( soweit erforderlich ), Befestigung
des Kabelendes der Ader.Sowie Lieferung und Anbringen
von beschrifteten Kabelmarkierungen.
Die Kabel sind grundsätzlich in einer Länge, also
ohne Klemmstellen oder Verbindungsmuffen zu verlegen.
Ausnahmen bedürfen der Genehmigung.
In den Kabelkanälen und auf der Kabelbahn sind die
Kabel und Leitungen ausgerichtet zu verlegen. Dies
gilt auch bei Decken oder Wandmontage der Kanäle oder
Rinnen.
Bei senkrechten Bahnen sind KSV - Schellen mit
Gegenwannen zu verwenden.
Zu Beachten ist der gegenseitige Abstand insbesondere
bei Leitungskabel, so daß eine gute Belüftung
gewährleistet ist.
Für den N-Leiter ( blau ) und den
 PE-Leiter (grün-gelb ) dürfen nur diese Adern
verwendet werden. Eine Kennzeichnung durch farbige
Schlauchüberzüge ist nicht
zugelassen. Ausnahme nur bei einadrigen Leitungen.

**02.03.0040 PVC Mantelleitung NYM-Leitung 5 x 1,5 qmm Innengeräte**
Innengeräte
Typ: NYM-Leitung  5 x  1,5 qmm
in Teillängen entlang der Kälteleitungen montieren
oder in Leerrohre verlegen bzw. einziehen.
Menge: 15,000 lfdm

**02.03.0050 PVC Mantelleitung NYM-Leitung 5 x 4,0 qmm Aussengerät**
Aussengerät
Typ: NYM-Leitung  5 x  4,0 qmm
in Teillängen entlang der Kälteleitungen montieren
oder in Leerrohre verlegen bzw. einziehen.
Menge: 15,000 lfdm

**02.03.0060 Busleitung LIYCY 2x2x0,75 mm² Innen, Außen**
Busleitung als Kommunikationsverdrahtung
zwischen den VRF Innengeräten und der
VRF Außeneinheit
Typ: LIYCY 2x2x0,75 mm²
in Teillängen entlang der Kälteleitungen montieren
oder in Leerrohre verlegen bzw. einziehen.
Menge: 15,000 lfdm

**02.03.0070 Busleitung LIYCY 2x2x0,75 mm² Fernbedienung**
Busleitung als Kommunikationsverdrahtung
wie vor jedoch als Verbindungsleitung
zu den Fernbedienungen
LIYCY 2x2x0,75 mm²
in Teillängen entlang der Kälteleitungen montieren
oder in Leerrohre verlegen bzw. einziehen.
Menge: 12,000 lfdm

**02.03.0080 Kunststoffrohr gewellt (Kabelfernbdienung in TB-Wand)**
Leerrohr für Zuleitung Kabelfernbedienung in
Trockbauwand
Kunststoffrohr gewellt
unter Putz, mit Mauerschlitz,
oder auf dem Rohboden, bzw. vor der Wand, oder in
Trockenbauwand einschließlich allem Zubehör
liefern und verlegen
FBY-EL-F  20/25mm schwarz
Menge: 1,000 lfdm

**02.03.0090 Elektro-Hohlwanddosen für Kabelfernbedienung**
Menge: 1,000 Stüc

### 03 ALLGEMEIN

#### 03.01 KERNBOHRUNGEN

**03.01.0010 Kernbohrgerät für mehrmaliges anfahren und aufrüsten des Kernbohrgerätes während der gesamten Bauzeit**
Menge: 1,000 paus

**03.01.0020 Kernbohrungen vorbereiten**
Kernbohrungen vorbereiten. Anzeichnen der Bohrung
in Lage und Durchmesser, falls erforderlich mit
Probebohrung.
Kernbohrgerät vor dem zu erstellenden Bohrloch an
Betonwand montieren (an Wand, Decke, oder auf Boden )
und einrichten.
Menge: 10,000 Stüc

*Hinweis*
Kernbohrloch herstellen in waagrechter oder
senkrechter Lage
Abrechnung nach cm Bohtiefe

**03.01.0040 Bohrdurchmesser 60mm**
Bohrdurchmesser 60mm
wie vor beschrieben
in Beton od. Mauerwerk
Menge: 25,000 cm

**03.01.0050 Bohrdurchmesser 80mm**
Bohrdurchmesser 80mm
wie vor beschrieben
in Beton od. Mauerwerk
Menge: 50,000 cm

**03.01.0060 Bohrdurchmesser 100mm**
Bohrdurchmesser 100mm
wie vor beschrieben
in Beton od. Mauerwerk
Menge: 25,000 cm

**03.01.0070 Bohrdurchmesser 130mm**
Bohrdurchmesser 130mm
wie vor beschrieben
in Beton od. Mauerwerk
Menge: 25,000 cm

**03.01.0080 Bohrdurchmesser 150mm**
Bohrdurchmesser 150mm
wie vor beschrieben
in Beton od. Mauerwerk
Menge: 25,000 cm

**03.01.0090 Bohrdurchmesser 160mm**
Bohrdurchmesser 160mm
wie vor beschrieben
in Beton od. Mauerwerk
Menge: 25,000 cm

**03.01.0100 Bohrdurchmesser 180mm**
Bohrdurchmesser 180mm
wie vor beschrieben
in Beton od. Mauerwerk
Menge: 25,000 cm

**03.01.0110 Bohrdurchmesser 200mm**
Bohrdurchmesser 200mm
wie vor beschrieben
in Beton od. Mauerwerk
Menge: 25,000 cm

**03.01.0120 Bohrdurchmesser 250mm**
Bohrdurchmesser 250mm
wie vor beschrieben
in Beton od. Mauerwerk
Menge: 25,000 cm

**03.01.0130 Stahlzuschlag Stahlanschnitt grösser 2cm² unabhängig vom Durchmesser der Bewehrung bei Ab- und Längsschnitten**
Menge: 60,000 qcm

#### 03.02 REGIEARBEITEN

*Hinweis*
Unvorhergesehe Arbeiten werden nach Absprache mit
Bauherrn, Architekt, oder Fachingenieur in Regie
durchgeführt und nach schriftlichem Nachweis
abgerechnet.
Regieberichte sind täglich zu erstellen.
Lohnneben- und Fahrtkosten werden nicht gesondert
vergütet. Sie sind einzukalkulieren.Fahrtzeit ist
keine Arbeitszeit. Die Arbeitszeit beginnt mit
Erscheinen der Monteure auf der Baustelle und endet
beim Verlassen derselben ( Pausen für Brotzeit etc.
werden nicht vergütet ).
Zeiten für die Aufsicht und Koordinierung der
Montagemannschaft durch einen Meister, oder
Techniker, sowie zur Bestellung von Material und
Besprechungen werden nicht vergütet.

*Hinweis*
Zur Verrechnung kommen nur die tatsächlich
geleisteten Arbeitsstunden für Personal und Geräte.
Wird für Stundenlohnarbeiten eine besondere Aufsicht
geführt, so wird für das Aufsichtspersonal keine
Vergütung gewährt, wenn nicht ausdrücklich anders
vereinbart.

Stundenlohnrechnungen werden als Teilrechnungen
behandelt. Eine Anerkennung derselben hat keinen
Einfluß
auf den Beginn der Gewährleistungsfrist und den
Gefahrenübergang. Letztere werden im Rahmen der
Gesamtleistung entsprechend den vertraglichen Bedingungen
geregelt.

Stundenlohnzettel müssen eindeutig
erkennen lassen:
Vor-und Zuname
Beruf
Lohngruppe (lt. Tarif)
Arbeitsleistung nach Zeit, Ort
und Dauer
Verbrauch an Stoffen.

**03.02.0030 Meister**
Menge: 5,000 Std

**03.02.0040 Obermonteur**
Menge: 10,000 Std

**03.02.0050 A-Monteur**
Menge: 10,000 Std

**03.02.0060 B-Monteur**
Menge: 1,000 Std

**03.02.0070 C-Monteur**
Menge: 1,000 Std

**03.02.0080 Helfer**
Menge: 10,000 Std

**03.02.0090 Auszubildender**
Menge: 5,000 Std

**03.02.0100 Isolierer**
Menge: 1,000 Std

**03.02.0110 Elektrohammer ohne Mann**
Menge: 1,000 Std

**03.02.0120 Ziegelmauerschlitz bis 15 x 15 cm**
Menge: 1,000 lfdm

**03.02.0130 Ziegelmauerschlitz bis 25 x 25 cm**
Menge: 1,000 lfdm

**03.02.0140 Betonmauerschlitz bis 15 x 15 cm**
Menge: 1,000 lfdm

**03.02.0150 Betonmauerschlitz bis 25 x 25 cm**
Menge: 1,000 lfdm

#### 03.03 SONSTIGE

**03.03.0010 Baustelleneinrichtung**
Baustelleneinrichtung

Geräte, Werkzeuge und sonstige Betriebsmittel, die
zur vertragsgemäßen Durchführung der Bauleistungen
erforderlich sind, auf die Baustelle bringen, bereitstellen und betriebsfertig aufstellen, einschließlich
der dafür erforderlichen Arbeiten, um die erforderlichen festen Anlagen zu erstellen.

Kosten für Vorhalten, Unterhalten und Betreiben der
Geräte, Anlagen und Einrichtungen, einschl. Mieten,
Pacht, Gebühren und dergleichen sind nicht in diese
Pauschale, sondern in die Einheitspreise der
betreffenden Positionen einzurechnen.

Soweit nicht für bestimmte Bauleistungen (z. B. Be-
darfsleistungen) das Einrichten der Baustelle als gesonderter Ansatz enthalten ist, umfasst die Pauschale
die Vergütung der Baustelleneinrichtung und deren
Räumung für alle Bauleistungen dieses Leistungsverzeichnisses.

Pauschal
Menge: 1,000 paus

**03.03.0020 Erstellen von Ausführungs- und Montageplänen**
Erstellen von Ausführungs- und Montageplänen

als Fortschreibung der Entwurfsplanung
durch den AG gemäß den Vorbemerkungen
dieses Leistungsverzeichnisses, Änderungswünsche des
Bauherrn bei der Ausführung müssen in die
Montageplanung mit einfliessen, die Pläne sind der
Bauleitung rechtzeitig vor Montagebeginn zur
Genehmigung vorlegen und gemäss dem Baufortgang
fortlaufend zu ergänzen. Es ist das Auto-CAD DWG oder
DXF Format zu verwenden und der Bauleitung vor der
Ausführung eine Kopie zu übersenden.
Im wesentlichen bestehend aus:

Grundrisspläne mit den ausgeführten Einbauten
Strang- und Regelschemata mit ausgeführten Einbauten
Einschl. Erstellen der Kabelzuglisten für alle
elektrischen Anschlüsse, bei denen von dem Gewerk
Elektro Leitungen herangeführt werden sollen, mit
Angabe von Leistung, Anlaufstrom usw.
Menge: 1,000 paus

**03.03.0030 Erstellen einer Kabelliste**
Erstellen einer Kabelliste
mit allen erforderlichen Angaben für die MSR oder
Elektroinstallationsfirma zur Verlegung von Kabel und
Verdrahtung aller Regelungs- oder elektrotechnischen
Komponenten. Die Unterlagen sind der MSR /
Elektrofirma
unaufgefordert zu übergeben.
Eine Kopie der Kabelliste erhält das Ing.-Büro bzw.
der örtliche Bauleiter und der Bauherr.
Menge: 1,000 paus

**03.03.0040 Profilstahl**
Profilstahl

für Sonderkonstruktionen, die neben den prozentualen
Zuschlagspositionen auf Rohrbefestigungen
zusätzlich zur System-Befestigung erforderlich sind.

Montagematerial aus Stahl verzinkt, die
Schnittstellen sind
nachträglich mit Zinkstaubfarbe zu schützen.
Ausführung nur nach Rücksprache mit der
Fachbauleitung.

Abrechnung nach Gewicht der einzelnen Bauteile mit
Nachweis gemäß Herstellerkatalogangaben. Der Rechnung
für den Profilstahl sind die detaillierten einzelnen
Bauteile beizulegen mit Gewicht, Stückzahl und der
entsprechende Auszug aus dem Herstellerkatalog.
Abrechnung erfolgt ausschließlich nach dem
Gesammtgewicht in kg

liefern und montieren.
Menge: 10,000 kg

**03.03.0050 Anschließen von Kabeln an Feldgeräte**
Anschließen von Kabeln an Feldgeräte

oder Verteilungen von bauseitig verlegten Kabeln
welche in Verteildosen enden, die Kabelenden sind
abisoliert und müssen mit Kabelschuhen und Wago
Klemmsteinen angeklemmt werden.
Menge: 15,000 Stüc

**03.03.0060 Bezeichnungsschilder**
Bezeichnungsschilder

aus mehrschichtigem, farbigem Kunststoff,
Schrift gefräst, 2-oder 3-zeilig, Ausführung
 nach DIN 825.
Maße: 100 x 50 mm
Farbe und Beschriftung nach Angabe des AG.
Schild auf Halteplatte unter Klarsichtabdeckung.
Befestigung durch Kleben oder Schrauben auf
Mauerwerk,
Stahlschiene, Rohrdämmung oder Blechkanal.

Inkl. des erforderlichen Befestigungsmaterials
liefern und montieren.

Fabrikat/Typ:  Sikla o.glw
Menge: 20,000 Stüc

**03.03.0070 Flußrichtungspfeile**
Flußrichtungspfeile

farbig einschl. Bezeichnung  - PVC-frei.
Menge: 20,000 Stüc

**03.03.0080 Einweisung des Bedienungspersonals Gesamt**
Einweisung des Bedienungspersonals für den
gsamten Leistungsumfang

in die Anlagen entsprechend dem Leistungs- und
Lieferumfanges dieses Leistungsverzeichnisses.

Einweisung des Betreibers im Zuge der Inbetriebnahme
während der Bauphase.Über die erfolgte Einweisung
ist ein Protokoll anzufertigen. Die Einweisung dauert
max. 4 Stunden. Die letztendliche Dauer der
Einweisung wird vom Bauherrn bestimmt. Bei
überschreiten der Maximaldauer der Einweisung kommt
zur Anwendung: Verrechnsungsatz für einen Ingenieur,
zuzüglich Auslösung, Wegegelder, Übernachtungskosten
und sonstige Zuschläge bzw. Zulagen verrechnet
werden.

Die Einweisung findet am Aufstell- undEndmontageort
im Zuge der Abnahme statt. Sollte die Einweisung zu
diesem Zeitpunkt nicht möglich sein,werden separate
An- und Abfahrtskosten in Rechnung gestellt.
Menge: 1,000 paus

**03.03.0090 Dokumentation Brandschutz II**
Dokumentation Brandschutz II

3-Fach mit DIN A4 Aktenordner zur Übergabe an den
Prüfsachverständigen bei Abnahme Brandschutz II
einschl.
Teilnahme am  Abnahmetermin mitt allen
mitzuliefernden Unterlagen Die Pläne und
Unterlagenund sind in Pabperform
und in digital in PDF-Format auf Datenträger CD/USB
mit Inhaltsverzeichnis geordnet zu übergeben.

Bestandsunterlagen bestehend aus:
TEIL-Brandschutzunterlagan
- Bestätigung Rohrabschottungen/Facherklärung
(Vorlage BSII)
- Liste Abschottungen mit Bezeichnung und
Prüfzeugniss-Nr.
- Fotodokumentation der Abschottungen-Typenschilder
- Prüfzeugniss, Übereinstimmungserklät,
VerwendbarkeitsNW
- Übersichtsplan Lage der Abschottungen zuordnung
Fotodoku
Menge: 1,000 paus

**03.03.0100 Dokumentation Bestandsunterlagen**
Dokumentation Bestandsunterlagen

3-Fach mit DIN A4 Aktenordner zur Übergabe an den
Bauherrn
Die Pläne und Unterlagenund sind in Pabperform und in
digital
in PDF-Format auf Datenträger CD/USB mit
Inhaltsverzeichnis geordnet zu übergeben.

Bestandsunterlagen bestehend aus:
TEIL-Bestandsunterlage
- Deckblatt mit Frimenlogo / Anschrift und
Telefonnummer
- Angebot für die Wartung der Anlage
- Abnahmeprotokoll mit Beginn der Gewährleistung
- Einweisungsprotokolle
- Fachunternehmererklärung
- Liste Geräte mit Bezeichnung, Einbauort und
Reglereinstellung
- Fotodokumentation der Geräte-Typenschilder
- Inbetriebnahmeprotokolle
-  Technische Beschreibung aller zum Einbau gelangter
Geräte
-  Wartungs- Bedienungs und Instandhaltungsanleitungen
-  Bestandszeichnungen / Bestandspläne farbig
TEIL-Brandschutzunterlagan
- Bestätigung Rohrabschottungen/Facherklärung
(Vorlage BSII)
- Liste Abschottungen mit Bezeichnung und
Prüfzeugniss-Nr.
- Fotodokumentation der Abschottungen-Typenschilder
- Prüfzeugniss, Übereinstimmungserklät,
VerwendbarkeitsNW
- Übersichtsplan Lage der Abschottungen zuordnung
Fotodoku
Menge: 1,000 paus

#### 03.04 WARTUNG LÜFTUNG

*Hinweis*
Der Auftraggeber wünscht den Abschluss eines
Wartungsvertrages für den kompletten Leistungsumfang
dieser Leistungsbeschreibung.

Eine Auftragserteilung erfolgt jedoch erst nach
Abnahme
der Anlagen. Der Beginn der Wartung sowie die
Wartungstermine richten sich nach dem Abnahmetermin.
Ein Anspruch auf Beauftragung besteht nicht.

Ein Pauschalpreis für die jährliche Wartung ist
abzugeben.

Der Auftraggeber hat das Recht, mind. 5 Jahre lang
den
Wartungsvertrag jeweils um 1 Jahr zu verlängern.

Der Vertrag gilt um 1 Jahr verlängert, wenn er nicht
3
Monate vor Ablauf durch Einschreibebrief gekündigt
wird.

Eine Kündigung durch den Auftragnehmer ist nur bei
Vertragsverletzungen des Auftraggebers möglich.

Für den Wartungsvertrag liegen die vom Bieter
auszufüllenden nachstehend aufgeführten Preise
zugrunde:

Stundensatz Kundendienstmonteur:

........................ EURO

Auslösung für 1 Tag:

........................ EURO

Kilometergeld:

....................... EURO

Überstunden Kundendienstmonteur

....................... EURO

Überstunden Sonn- und Feiertag
Kundendienstmonteur

....................... EURO

Bei der Aufstellung des Wartungsvertrages sind
nachstehend aufgeführte Punkte zu berücksichtigen:

Die Arbeiten sind jährlich durchzuführen.

Der Auftragnehmer muss die Leistungen nach VDMA
ausführen

Über das Ergebnis der durchgeführten Arbeiten erhält
der Auftraggeber einen schriftlichen Bericht in
2-facher Ausfertigung.

Die Inspektionen werden durch fachlich qualifiziertes
Personal durchgeführt.

Die anfallenden Lohn- und Reisekosten, die im Rahmen
der vereinbarten Warung und Kontrolle entstehen, sind
durch den Pauschalbetrag abgegolten.

Der Auftragnehmer verpflichtet sich, innerhalb von 4
Stunden nach nachweislich eingegangener Störmeldung
durch den Auftraggeber zur Störungsbehebung vor Ort
zu
sein.

Die Mängelbeseitigung erfolgt im Rahmen der
Gewährleistung.

Ersatzteile, Schmiermittel usw. werden, soweit sie
nicht der Garantie bzw. der Gewährleistung
unterliegen,
separat in Rechnung gestellt.

**03.04.0020 Wartung 1./2. Jahr**
*** Bedarfsposition ohne GB
Jährliche Wartung

wie zuvor beschrieben für das 1. und 2. Betriebsjahr

Die Wartungsarbeiten sind durchzuführen entsprechend

VDMA 24186-1
Leistungsprogramm für die Wartung von technischen
Anlagen und Ausrüstungen in Gebäuden
Teil 1: Lufttechnische Geräte und Anlagen
Menge: 2,000 Jahr

**03.04.0030 Wartung 3./4./5. Jahr**
*** Bedarfsposition ohne GB
Jährliche Wartung

wie zuvor beschrieben für das 3., 4. und 5.
Betriebsjahr

Die Wartungsarbeiten sind durchzuführen entsprechend

VDMA 24186-1
Leistungsprogramm für die Wartung von technischen
Anlagen und Ausrüstungen in Gebäuden
Teil 1: Lufttechnische Geräte und Anlagen
Menge: 3,000 Jahr

#### 03.05 WARTUNG KLIMA

*Hinweis*
Der Auftraggeber wünscht den Abschluss eines
Wartungsvertrages für den kompletten Leistungsumfang
dieser Leistungsbeschreibung.

Eine Auftragserteilung erfolgt jedoch erst nach
Abnahme
der Anlagen. Der Beginn der Wartung sowie die
Wartungstermine richten sich nach dem Abnahmetermin.
Ein Anspruch auf Beauftragung besteht nicht.

Ein Pauschalpreis für die jährliche Wartung ist
abzugeben.

Der Auftraggeber hat das Recht, mind. 5 Jahre lang
den
Wartungsvertrag jeweils um 1 Jahr zu verlängern.

Der Vertrag gilt um 1 Jahr verlängert, wenn er nicht
3
Monate vor Ablauf durch Einschreibebrief gekündigt
wird.

Eine Kündigung durch den Auftragnehmer ist nur bei
Vertragsverletzungen des Auftraggebers möglich.

Für den Wartungsvertrag liegen die vom Bieter
auszufüllenden nachstehend aufgeführten Preise
zugrunde:

Stundensatz Kundendienstmonteur:

........................ EURO

Auslösung für 1 Tag:

........................ EURO

Kilometergeld:

....................... EURO

Überstunden Kundendienstmonteur

....................... EURO

Überstunden Sonn- und Feiertag
Kundendienstmonteur

....................... EURO

Bei der Aufstellung des Wartungsvertrages sind
nachstehend aufgeführte Punkte zu berücksichtigen:

Die Arbeiten sind jährlich durchzuführen.

Der Auftragnehmer muss die Leistungen nach VDMA
ausführen

Über das Ergebnis der durchgeführten Arbeiten erhält
der Auftraggeber einen schriftlichen Bericht in
2-facher Ausfertigung.

Die Inspektionen werden durch fachlich qualifiziertes
Personal durchgeführt.

Die anfallenden Lohn- und Reisekosten, die im Rahmen
der vereinbarten Warung und Kontrolle entstehen, sind
durch den Pauschalbetrag abgegolten.

Der Auftragnehmer verpflichtet sich, innerhalb von 4
Stunden nach nachweislich eingegangener Störmeldung
durch den Auftraggeber zur Störungsbehebung vor Ort
zu
sein.

Die Mängelbeseitigung erfolgt im Rahmen der
Gewährleistung.

Ersatzteile, Schmiermittel usw. werden, soweit sie
nicht der Garantie bzw. der Gewährleistung
unterliegen,
separat in Rechnung gestellt.

**03.05.0020 Wartung 1./2. Jahr**
*** Bedarfsposition ohne GB
Jährliche Wartung
wie zuvor beschrieben für das 1. und 2. Betriebsjahr

Die Wartungsarbeiten sind durchzuführen entsprechend
VDMA 24186-3 Leistungsprogramm für die Wartung von
technischen Anlagen und Ausrüstungen in Gebäuden

Teil 3: Kältetechnische Geräte und Anlagen zu
Kühl- und Heizzwecken
Menge: 2,000 Jahr

**03.05.0030 Wartung 3./4./5. Jahr**
*** Bedarfsposition ohne GB
Jährliche Wartung
wie vor für das 3., 4. und 5. Betriebsjahr

Die Wartungsarbeiten sind durchzuführen entsprechend
VDMA 24186-3 Leistungsprogramm für die Wartung von
technischen Anlagen und Ausrüstungen in Gebäuden

Teil 3: Kältetechnische Geräte und Anlagen zu
Kühl- und Heizzwecken
Menge: 3,000 Jahr

USt %: 19,00
